# Siphon de sol en PVC avec grille en acier inoxydable de 100x100 mm et sorties verticale et horizontale de 50 mm de diamètre, pour l'évacuation d'une douche sans bac

- Propriété du fichier: CYPE INGENIEROS, S.A.
- Format: FIEBDC-3/2002
- Zone géographique: Côte d'Ivoire
- Devise: XOF
- Coûts indirects: 3.00 %
- Frais généraux: 13.00 %
- Bénéfice: 6.00 %
- TVA: 18.00 %

**TQV050** U Siphon de sol en PVC avec grille en acier inoxydable de 100x100 mm et sorties verticale et horizontale de 50 mm de diamètre, pour l'évacuation d'une douche sans bac.
Siphon de sol en PVC avec grille en acier inoxydable de 100x100 mm et sorties verticale et horizontale de 50 mm de diamètre, pour l'évacuation d'une douche sans bac.
Inclut: Montage, connexion et contrôle de son bon fonctionnement.
Critère de métré de projet: Nombre d'unités prévues, selon documentation graphique du Projet.
Critère de mesure de l'ouvrage: On mesurera le nombre d'unités réellement exécutées selon les spécifications du Projet.

| Code | U | Désignation | Quantité | Prix | Montant |
|---|---|---|---|---|---|
| mt15req010e | U | Siphon de sol en PVC avec grille en acier inoxydable de 100x100 mm et sorties verticale et horizontale de 50 mm de diamètre, pour douche sans bac. (matériau) | 1.000 | 9299.99 | 9299.99 |
| mo008 | h | Compagnon professionnel III/CP2 plombier. (main-d'œuvre) | 0.171 | 1215.93 | 207.92 |
| mo107 | h | Ouvrier professionnel II/OP plombier. (main-d'œuvre) | 0.085 | 751.60 | 63.89 |
| % | % | Frais de chantier des unités d'ouvrage | 2 % | 9571.80 | 191.44 |
|  |  | Coûts directs |  |  | 9763.24 |
