# Fouille en tranchées ou en rigoles en terrain rocheux, allant jusqu'à 1,25 m de profondeur maximale, avec des explosifs et compresseur avec un marteau pneumatique, et chargement dans le camion

- Propriété du fichier: CYPE INGENIEROS, S.A.
- Format: FIEBDC-3/2002
- Zone géographique: Côte d'Ivoire
- Devise: XOF
- Coûts indirects: 3.00 %
- Frais généraux: 13.00 %
- Bénéfice: 6.00 %
- TVA: 18.00 %

## B Aménagements extérieurs

### BT Terrassement

#### BTE Déblais à l'aide d'explosifs

**BTE020** m³ Fouille en tranchées ou en rigoles en terrain rocheux, allant jusqu'à 1,25 m de profondeur maximale, avec des explosifs et compresseur avec un marteau pneumatique, et chargement dans le camion.
Fouille en tranchées ou en rigoles en terrain rocheux, allant jusqu'à 1,25 m de profondeur maximale, avec des explosifs et compresseur avec un marteau pneumatique, et chargement dans le camion.
Inclut: Implantation des trous de mines. Perforation des trous de mine. Transport et préparation des explosifs. Mise en place des explosifs. Détonation des explosifs. Contrôle postérieur à l'explosion. Extraction des produits résultants. Chargement mécanique sur le camion.
Critère de métré de projet: Volume mesuré sur les profils des plans topographiques de Projet, qui définissent le mouvement des terres à réaliser sur chantier.
Critère de mesure de l'ouvrage: On mesurera le volume excavé sur les profils transversaux du terrain, une fois vérifié que ces profils sont les corrects selon les spécifications du Projet, sans inclure les augmentations par excès d'excavation non autorisés, ni le remblai nécessaire à la reconstruction de la section théorique par défauts imputables à l'entrepreneur. On mesurera l'excavation une fois réalisée et avant l'application d'un remblai. Si l'entrepreneur referme l'excavation avant que la mesure ait été conformée, il sera considéré qu'il consent à ce que détermine unilatéralement le directeur de l'exécution de l'ouvrage.
Critère d'évaluation économique: Le prix ne comprend pas le transport des matériaux excavés.

| Code | U | Désignation | Quantité | Prix | Montant |
|---|---|---|---|---|---|
| mt08exg030 | kg | Goma-2 ECO, comprend le détonateur, le cordon détonant et les autres accessoires d'explosion. (matériau) | 0.200 | 3292.69 | 658.54 |
| mq05mai030 | h | Marteau pneumatique. (matériel) | 0.748 | 1765.72 | 1320.76 |
| mq05pdm110 | h | Compresseur portable diesel moyenne pression 10 m³/min. (matériel) | 0.748 | 2994.80 | 2240.11 |
| mq01ret020b | h | Rétro chargeuse sur pneus, de 70 kW. (matériel) | 0.297 | 15804.93 | 4694.06 |
| mo002 | h | Compagnon professionnel III/CP2 artilleur. (main-d'œuvre) | 0.014 | 1180.93 | 16.53 |
| mo041 | h | Compagnon professionnel III/CP2 VRD espaces publics. (main-d'œuvre) | 0.188 | 1180.93 | 222.01 |
| mo087 | h | Ouvrier professionnel II/OP VRD espaces publics. (main-d'œuvre) | 0.376 | 752.89 | 283.09 |
| % | % | Frais de chantier des unités d'ouvrage | 2 % | 9435.10 | 188.70 |
|  |  | Coûts directs |  |  | 9623.80 |
