# Passerelle piétonne de circulation en toiture inclinée

- Propriété du fichier: CYPE INGENIEROS, S.A.
- Format: FIEBDC-3/2002
- Zone géographique: Côte d'Ivoire
- Devise: XOF
- Coûts indirects: 3.00 %
- Frais généraux: 13.00 %
- Bénéfice: 6.00 %
- TVA: 18.00 %

## S Sécurité et santé

### SC Équipements de protection collective

#### SCN Passerelles pour toitures inclinées

**SCN020** m Passerelle piétonne de circulation en toiture inclinée.
Protection des travaux de toiture inclinée avec une pente maximum de 40%, en évitant de marcher directement sur celle-ci, avec une passerelle de circulation d'aluminium, de 3,00 m de longueur, largeur utile de 0,60 m, avec plateforme de surface antidérapante sans dénivelés, avec 100 kg de capacité de charge, amortissable en 20 utilisations.
Critère pour le métré: Longueur mesurée selon Plan général de coordination en matière de sécurité et de protection de la santé.
Critère pour le mémoire: La longueur mesurée sera celle réellement montée selon spécifications d'Étude ou d'Étude Basique de Sécurité et Santé.

| Code | U | Désignation | Quantité | Prix | Montant |
|---|---|---|---|---|---|
| mt50spm025s | U | Passerelle de circulation d'aluminium, de 3 m de longueur, largeur utile de 0,6 m, avec plateforme de surface antidérapante sans dénivelés, avec 100 kg de capacité de charge. (matériau) | 0.017 | 363891.62 | 6186.16 |
| mo119 | h | Compagnon professionnel III/CP2 Sécurité et Santé. (main-d'œuvre) | 0.116 | 1887.12 | 218.91 |
| mo120 | h | Ouvrier Sécurité et Santé. (main-d'œuvre) | 0.116 | 1164.21 | 135.05 |
| % | % | Frais de chantier des unités d'ouvrage | 2 % | 6540.12 | 130.80 |
|  |  | Coûts directs |  |  | 6670.92 |
