# Rabaissement du niveau phréatique lors de travaux d'excavation, avec une pompe autoaspirante, pour un débit maximal de 360 m³/h

- Propriété du fichier: CYPE INGENIEROS, S.A.
- Format: FIEBDC-3/2002
- Zone géographique: Côte d'Ivoire
- Devise: XOF
- Coûts indirects: 3.00 %
- Frais généraux: 13.00 %
- Bénéfice: 6.00 %
- TVA: 18.00 %

**BTI020** h Rabaissement du niveau phréatique lors de travaux d'excavation, avec une pompe autoaspirante, pour un débit maximal de 360 m³/h.
Rabaissement du niveau phréatique lors de travaux d'excavation, avec une pompe autoaspirante, pour un débit maximal de 360 m³/h.
Inclut: Abaissement du niveau phréatique.
Critère de métré de projet: Temps estimé selon l'étude géotechnique du terrain.
Critère de mesure de l'ouvrage: Amortissement sous forme de location à l'heure, selon les conditions définies dans le contrat souscrit avec l'entreprise fournisseur.

| Code | U | Désignation | Quantité | Prix | Montant |
|---|---|---|---|---|---|
| mq12bau030f | h | Pompe autoaspirante électrique à eaux propres haute pression, de 3 kW, pour un débit de 360 m³/h. (matériel) | 1.100 | 3366.98 | 3703.68 |
| mq08gel010j | h | Groupe électrogène insonorisé, triphasé, de 30 kVA de puissance. (matériel) | 1.100 | 1655.37 | 1820.91 |
| % | % | Frais de chantier des unités d'ouvrage | 2 % | 5524.59 | 110.49 |
|  |  | Coûts directs |  |  | 5635.08 |
