# Filtre biologique aérobie, en polyéthylène haute densité (PEHD/HDPE), de 3000 litres, de 1930 mm de diamètre et 1440 mm de hauteur, pour 26 utilisateurs (H.E.)

- Propriété du fichier: CYPE INGENIEROS, S.A.
- Format: FIEBDC-3/2002
- Zone géographique: Côte d'Ivoire
- Coûts indirects: 3.00 %
- Frais généraux: 13.00 %
- Bénéfice: 6.00 %
- TVA: 18.00 %

## A VRD et aménagements extérieurs

### AA Assainissement

#### AAE Traitement des eaux usées

**AAE040** U Filtre biologique aérobie, en polyéthylène haute densité (PEHD/HDPE), de 3000 litres, de 1930 mm de diamètre et 1440 mm de hauteur, pour 26 utilisateurs (H.E.).
Fourniture et installation de filtre biologique aérobie, en polyéthylène haute densité (PEHD/HDPE), de 3000 litres, de 1930 mm de diamètre et 1440 mm de hauteur, pour 26 utilisateurs (H.E.), avec bouche d'entrée et bouche de sortie de 110 mm de diamètre. Totalement monté, connecté et testé.
Inclut: Implantation. Mise en place et connexion du filtre biologique aérobie.
Critère de métré de projet: Nombre d'unités prévues, selon documentation graphique du Projet.
Critère de mesure de l'ouvrage: On mesurera le nombre d'unités réellement exécutées selon les spécifications du Projet.

| Code | U | Désignation | Quantité | Prix | Montant |
|---|---|---|---|---|---|
| mt46fbp100d | U | Filtre biologique aérobie, en polyéthylène haute densité (PEHD/HDPE), de 3000 litres, de 1930 mm de diamètre et 1440 mm de hauteur, pour 26 utilisateurs (H.E.), avec bouche d'entrée et bouche de sortie de 110 mm de diamètre, pour traitement secondaire des eaux résiduelles. (matériau) | 1.000 | 4059.48 | 4059.48 |
| mo008 | h | Compagnon professionnel III/CP2 plombier. (main-d'œuvre) | 2.775 | 1.66 | 4.61 |
| mo107 | h | Ouvrier professionnel II/OP plombier. (main-d'œuvre) | 2.775 | 1.01 | 2.80 |
| % | % | Coûts directs complémentaires | 2 % | 4066.89 | 81.34 |
|  |  | Coûts directs |  |  | 4148.23 |
