# Regard de drainage préfabriqué, en polyéthylène haute densité

- Propriété du fichier: CYPE INGENIEROS, S.A.
- Format: FIEBDC-3/2002
- Zone géographique: Côte d'Ivoire
- Devise: XOF
- Coûts indirects: 3.00 %
- Frais généraux: 13.00 %
- Bénéfice: 6.00 %
- TVA: 18.00 %

## A VRD et aménagements extérieurs

### AA Assainissement

#### AAO Drainage

**AAO050** U Regard de drainage préfabriqué, en polyéthylène haute densité.
Regard de drainage préfabriqué en polyéthylène haute densité, de 1,5 m de hauteur et 1,00 m de diamètre extérieur, avec deux arrivées de 250 mm de diamètre, à fermeture avec cadre et couvercle en fonte classe D-400 selon NF EN 124, installé dans revêtement de rues, y compris celles piétonnes, ou zones de stationnement pour tout type de véhicules; sur dallage de 25 cm d'épaisseur en béton armé BCN: CPJ-CEM II/A 32,5 ES - TP - B 30 - 15/25 - E: 5b - BA - P 18-305 légèrement armé avec un treillis soudé 150x300 mm et Ø 8,0-7,0 mm en acier FE E 500. Comprend le matériau pour connexions et arrêts et le matériau élastomère por l'ajustement entre le couvercle et le cadre.
Critère d'évaluation économique: Le prix ne comprend l'excavation, les pompes de dénoyage ni le remblai périphérique postérieur avec matériau de drainage.
Inclut: Implantation. Mise en place du treillis soudé. Coulage et compactage du béton pour la réalisation du dallage. Montage. Connexion des collecteurs au regard. Mise en place d'un cadre, d'un tampon et d'accessoires. Contrôle de son bon fonctionnement.
Critère pour le métré: Nombre d'unités prévues, selon documentation graphique du Projet.
Critère pour le mémoire: On mesurera le nombre d'unités réellement exécutées selon les spécifications du Projet.

| Code | U | Désignation | Quantité | Prix | Montant |
|---|---|---|---|---|---|
| mt10haf040tjhi | m³ | Béton prêt à l'emploi BCN: CPJ-CEM II/A 32,5 ES - TP - B 30 - 15/25 - E: 5b - BA - P 18-305. (matériau) | 0.450 | 88389.55 | 39775.30 |
| mt07ame100ggh | m² | Treillis soudé 150x300 mm, fils porteurs de 8 mm de diamètre et fils de répartition de 7 mm de diamètre, en acier Fe E 500. (matériau) | 1.750 | 2809.38 | 4916.42 |
| mt46pdp010k | U | Regard de drainage préfabriqué en polyéthylène haute densité, de 1,5 m de hauteur totale, composé de base plane; corps de tube annelé à fentes transversales et à double paroi, série SN-4, rigidité annulaire nominale 4 kN/m² et 1000 mm de diamètre extérieur; cône de réduction; escalier formé d'échelons et deux arrivées de 250 mm de diamètre soudées au corps du puits. (matériau) | 1.000 | 822086.40 | 822086.40 |
| mt46tpr010q | U | Couvercle circulaire avec blocage via trois languettes et cadre en fonte ductile de 850 mm de diamètre extérieur et 100 mm de hauteur, passage libre de 600 mm, pour puits, classe D-400 selon NF EN 124. Couvercle revêtu d'une peinture bitumineuse et un cadre pourvu d'un joint d'insonorisation en polyéthylène et d'un dispositif antivol. (matériau) | 1.000 | 97160.35 | 97160.35 |
| au00auh040 |  | Vibreur de béton, électrique. | 1.000 | 0.00 | 0.00 |
| mo020 | h | Compagnon professionnel III/CP2 construction. (main-d'œuvre) | 1.224 | 1825.73 | 2234.69 |
| mo113 | h | Ouvrier d'exécution I/OE1 construction. (main-d'œuvre) | 1.224 | 1126.11 | 1378.36 |
| % | % | Frais de chantier des unités d'ouvrage | 2 % | 967551.52 | 19351.03 |
|  |  | Coûts directs |  |  | 986902.55 |
