# Borne de connexion électrique, préfabriquée en béton, sans fond, démontable, de 54x54x73 cm de mesures intérieures, avec cadre en tôle galvanisée et couvercle en béton armé allégé, de 63,5x62,5 cm

- Propriété du fichier: CYPE INGENIEROS, S.A.
- Format: FIEBDC-3/2002
- Zone géographique: Côte d'Ivoire
- Coûts indirects: 3.00 %
- Frais généraux: 13.00 %
- Bénéfice: 6.00 %
- TVA: 18.00 %

## A VRD et aménagements extérieurs

### AE Éclairage extérieur

#### AER Regards

**AER010** U Borne de connexion électrique, préfabriquée en béton, sans fond, démontable, de 54x54x73 cm de mesures intérieures, avec cadre en tôle galvanisée et couvercle en béton armé allégé, de 63,5x62,5 cm.
Fourniture et montage de borne de connexion électrique, préfabriquée en béton, sans fond, démontable, de 54x54x73 cm de mesures intérieures, avec parois rabaissées pour l'entrée des tubes, capable de supporter une charge de 400 kN, avec cadre en tôle galvanisée et couvercle en béton armé allégé, de 63,5x62,5 cm, pour borne de connexion électrique, capable de supporter une charge de 125 kN. Comprend les connexions de tubes et es arrêts. Complètement terminée, sans inclure l'excavation ni le remblayage de l'arrière.
Inclut: Implantation du regard. Suppression des terres lâches du fond de l'excavation. Mise en place du regard préfabriqué. Réalisation de trous pour la connexion des tubes. Raccord des tubes au regard. Mise en place du couvercle et des accessoires.
Critère de métré de projet: Nombre d'unités prévues, selon documentation graphique du Projet.
Critère de mesure de l'ouvrage: On mesurera le nombre d'unités réellement exécutées selon les spécifications du Projet.

| Code | U | Désignation | Quantité | Prix | Montant |
|---|---|---|---|---|---|
| mt35arg100e | U | Borne de connexion électrique, préfabriquée en béton, sans fond, démontable, de 54x54x73 cm de mesures intérieures, avec parois rabaissées pour l'entrée des tubes, capable de supporter une charge de 400 kN. (matériau) | 1.000 | 36.67 | 36.67 |
| mt35arg105c | U | Cadre en tôle galvanisée et couvercle en béton armé allégé, de 63,5x62,5 cm, pour borne de connexion électrique, capable de supporter une charge de 125 kN. (matériau) | 1.000 | 47.14 | 47.14 |
| mo041 | h | Compagnon professionnel III/CP2 VRD espaces publics. (main-d'œuvre) | 0.610 | 1.60 | 0.98 |
| mo087 | h | Ouvrier professionnel II/OP VRD espaces publics. (main-d'œuvre) | 0.634 | 1.01 | 0.64 |
| % | % | Coûts directs complémentaires | 2 % | 85.43 | 1.71 |
|  |  | Coûts directs |  |  | 87.14 |
