# Porte intérieure de 1x2 m constituée par une maille à torsion simple avec finition galvanisé à chaud de 100 mm de passage de maille et 3,4 mm de diamètre

- Propriété du fichier: CYPE INGENIEROS, S.A.
- Format: FIEBDC-3/2002
- Zone géographique: Côte d'Ivoire
- Coûts indirects: 3.00 %
- Frais généraux: 13.00 %
- Bénéfice: 6.00 %
- TVA: 18.00 %

## A VRD et aménagements extérieurs

### AL Clôtures et divisions

#### ALG Grilles et grillages métalliques

**ALG020** U Porte intérieure de 1x2 m constituée par une maille à torsion simple avec finition galvanisé à chaud de 100 mm de passage de maille et 3,4 mm de diamètre.
Fourniture et mise en place d'une porte intérieure de 1x2 m, située dans la fermeture, constituée d'une maille à torsion simple avec finition galvanisé à chaud de 100 mm de passage de maille et 3,4 mm de diamètre et de poteaux de tubes en acier galvanisé par immersion. Comprend l'implantation, la réalisation des ouvertures, le remplissage en béton BCN: CPJ-CEM II/A 32,5 - TP - B 20 - 15/25 - E: 1 - NA - P 18-305 pour la réception des poteaux, la mise en place de la maille et les accessoires de montage et le raidissement de l'ensemble. Totalement montée.
Inclut: Implantation des alignements et des niveaux. Marquage de l'emplacement des poteaux. Réalisation d'ouvertures pour la mise en place des poteaux. Mise en place des poteaux. Coulage du béton. Mise en place de la maille et tension de l'ensemble.
Critère de métré de projet: Nombre d'unités prévues, selon documentation graphique du Projet.
Critère de mesure de l'ouvrage: On mesurera le nombre d'unités réellement exécutées selon les spécifications du Projet.

| Code | U | Désignation | Quantité | Prix | Montant |
|---|---|---|---|---|---|
| mt10hmf040qaed | m³ | Béton non armé prêt à l'emploi BCN: CPJ-CEM II/A 32,5 - TP - B 20 - 15/25 - E: 1 - NA - P 18-305. (matériau) | 0.100 | 94.56 | 9.46 |
| mt52vst040 | U | Porte intérieure constituée de cadres de tube métallique de 40x20x1,5 mm et 30x15x1,5 mm, et châssis de tube de 40x40x1,5 mm avec platine de 40x4 mm pour fixation de maille à simple torsion. (matériau) | 1.000 | 100.36 | 100.36 |
| mt52vst010mq | m² | Maille à simple torsion, de 100 mm de passage de maille et 3,4 mm de diamètre, finition galvanisé. (matériau) | 2.050 | 2.35 | 4.82 |
| au00auh040 |  | Vibreur de béton, électrique. | 1.000 | 0.00 | 0.00 |
| mo041 | h | Compagnon professionnel III/CP2 VRD espaces publics. (main-d'œuvre) | 0.250 | 1.52 | 0.38 |
| mo087 | h | Ouvrier professionnel II/OP VRD espaces publics. (main-d'œuvre) | 0.250 | 0.96 | 0.24 |
| mo018 | h | Compagnon professionnel III/CP2 menuisier PVC et métal. (main-d'œuvre) | 0.876 | 1.54 | 1.35 |
| mo059 | h | Ouvrier professionnel II/OP menuisier PVC et métal. (main-d'œuvre) | 0.876 | 0.96 | 0.84 |
| % | % | Coûts directs complémentaires | 2 % | 117.45 | 2.35 |
|  |  | Coûts directs |  |  | 119.80 |
