# Grille modulaire en acier laminé à chaud, de 3,00x1,50 m, finition en couleur gris acier, avec texture ferrée, ancrée entre pilastres d'ouvrage

- Propriété du fichier: CYPE INGENIEROS, S.A.
- Format: FIEBDC-3/2002
- Zone géographique: Côte d'Ivoire
- Coûts indirects: 3.00 %
- Frais généraux: 13.00 %
- Bénéfice: 6.00 %
- TVA: 18.00 %

## A VRD et aménagements extérieurs

### AL Clôtures et divisions

#### ALG Grilles et grillages métalliques

**ALG070** m Grille modulaire en acier laminé à chaud, de 3,00x1,50 m, finition en couleur gris acier, avec texture ferrée, ancrée entre pilastres d'ouvrage.
Fourniture et montage de grille modulaire en acier laminé à chaud, de 3,00x1,50 m, finition en couleur gris acier, avec texture ferrée, constituée d'une maille, fermeture via étrier, châssis avec pointes libres et système d'ancrage latéral avec trou direct dans le cadre à visser aux pilastres d'ouvrage. Protection de l'ensemble par galvanisation à chaud de grande résistance antioxydante; traitement de dégraissage et phosphate; laquage au four avec du polyester ferrotexturé de couleur gris acier. Adhérence maximale du revêtement extérieur. Totalement monté in situ. Comprend tous les éléments nécessaires à sa mise en place (visserie, accessoires, etc.).
Inclut: Implantation des alignements et des niveaux. Marquage et emplacement des points d'ancrage. Préparation des points d'ancrage. Présentation des tronçons de grille. Aplomb et nivellement des tronçons. Fixation des tronçons via l'ancrage de leurs éléments.
Critère de métré de projet: Longueur mesurée aux axes, selon documentation graphique du Projet.
Critère de mesure de l'ouvrage: On mesurera, aux axes, la longueur réellement exécutée selon les spécifications du Projet.

| Code | U | Désignation | Quantité | Prix | Montant |
|---|---|---|---|---|---|
| mt26aae020b | m | Grille modulaire en acier laminé à chaud, de 3,00x1,50 m, finition en couleur gris acier, avec texture ferrée, y compris compléments et accessoires de montage. (matériau) | 1.000 | 151.92 | 151.92 |
| op00tal010 |  | Perceuse. | 1.000 | 0.00 | 0.00 |
| op00ato010 |  | Tournevis. | 1.000 | 0.00 | 0.00 |
| mo018 | h | Compagnon professionnel III/CP2 menuisier PVC et métal. (main-d'œuvre) | 0.626 | 1.63 | 1.02 |
| mo059 | h | Ouvrier professionnel II/OP menuisier PVC et métal. (main-d'œuvre) | 0.626 | 1.02 | 0.64 |
| % | % | Coûts directs complémentaires | 2 % | 153.58 | 3.07 |
|  |  | Coûts directs |  |  | 156.65 |
