# Scellement d'un joint dans un revêtement de sol continu en béton, avec un profilé pré-assemblé

- Propriété du fichier: CYPE INGENIEROS, S.A.
- Format: FIEBDC-3/2002
- Zone géographique: Côte d'Ivoire
- Devise: XOF
- Coûts indirects: 3.00 %
- Frais généraux: 13.00 %
- Bénéfice: 6.00 %
- TVA: 18.00 %

## A VRD et aménagements extérieurs

### AS Revêtement de sols extérieurs

#### ASE Revêtements continus

**ASE070** m Scellement d'un joint dans un revêtement de sol continu en béton, avec un profilé pré-assemblé.
Scellement d'un joint intermédiaire d'entre 15 et 24 mm de largeur et 40 mm de profondeur, dans un revêtement de sol continu en béton, avec profilé pré-assemblé composé de deux profilés en acier inoxydable AISI 304, entre lesquels est placée un profilé de néoprène compressible jusqu'à 50%.
Inclut: Nettoyage et préparation de l'intérieur du joint. Coupe et mise en place du profilé.
Critère pour le métré: Longueur mesurée selon documentation graphique du Projet.
Critère pour le mémoire: On mesurera la longueur réellement exécutée selon les spécifications du Projet.

| Code | U | Désignation | Quantité | Prix | Montant |
|---|---|---|---|---|---|
| mt18wwe040d | U | Profilé pré-assemblé pour le scellement des joints intermédiaires d'entre 15 et 24 mm de largeur et 40 mm de profondeur, dans les revêtements de sols continus en béton, composé de deux profilés en acier inoxydable AISI 304, entre lesquels est placée un profilé de néoprène compressible jusqu'à 50%. (matériau) | 1.050 | 2153.18 | 2260.84 |
| op00amo010 |  | Rectifieuse ou scie radiale. | 1.000 | 0.00 | 0.00 |
| mo041 | h | Compagnon professionnel III/CP2 VRD espaces publics. (main-d'œuvre) | 0.121 | 1887.12 | 228.34 |
| % | % | Frais de chantier des unités d'ouvrage | 2 % | 2489.18 | 49.78 |
|  |  | Coûts directs |  |  | 2538.96 |
