# Excavation de tranchées et de puits sous dalle béton

- Propriété du fichier: CYPE INGENIEROS, S.A.
- Format: FIEBDC-3/2002
- Zone géographique: Côte d'Ivoire
- Coûts indirects: 3.00 %
- Frais généraux: 13.00 %
- Bénéfice: 6.00 %
- TVA: 18.00 %

## A VRD et aménagements extérieurs

### AT Terrassement

#### ATF Déblais

**ATF080** m³ Excavation de tranchées et de puits sous dalle béton, préalablement démolie, de 1,0 m de profondeur maximale, dans un sol d'argile semi-dure, avec moyens mécaniques, retrait des matériaux excavés et charge dans camion ou container, ne comprend pas le transport à la décharge autorisée.
Excavation de tranchées et de puits sous dalle béton, préalablement démolie, de 1,0 m de profondeur maximale, dans un sol d'argile semi-dure, avec moyens mécaniques, pour emplacement postérieur du réseau d'assainissement en travaux de réhabilitation. Comprend aide manuelle dans les zones d'accès difficile pour les machines, le modelage des parois et du fond de l'excavation, l'extraction de terres hors de l'excavation, retrait des matériaux excavés et charge dans camion ou container, ne comprend pas le transport à la décharge autorisée.
Inclut: Implantation générale et fixation des points et des niveaux de référence. Excavation en couches horizontales successives et extraction des terres. Modelage des fonds et des côtés à la main, avec extraction des terres. Charge dans le camion ou la benne des terres excavées.
Critère de métré de projet: Volume moyen sur les sections théoriques de l'excavation, selon documentation graphique du Projet.
Critère de mesure de l'ouvrage: On mesurera le volume théorique exécuté selon les spécifications du Projet, sans inclure les incréments par excès d'excavation non autorisés, ni le remblai nécessaire à la reconstruction de la section théorique par défauts imputables à l'entrepreneur. On mesurera l'excavation une fois réalisée et avant l'application d'un remblai. Si l'entrepreneur referme l'excavation avant que la mesure ait été conformée, il sera considéré qu'il consent à ce que détermine unilatéralement le Directeur d'Exécution de l'ouvrage.

| Code | U | Désignation | Quantité | Prix | Montant |
|---|---|---|---|---|---|
| mq01exn010a | h | Mini pelleteuse sur pneus, de 12,3 kW. (matériel) | 0.603 | 22.18 | 13.37 |
| mo113 | h | Ouvrier d'exécution I/OE1 VRD espaces privés. (main-d'œuvre) | 0.673 | 0.92 | 0.62 |
| % | % | Coûts directs complémentaires | 2 % | 13.99 | 0.28 |
|  |  | Coûts directs |  |  | 14.27 |
