# Remblai des tranchées ou des rigoles pour installations

- Propriété du fichier: CYPE INGENIEROS, S.A.
- Format: FIEBDC-3/2002
- Zone géographique: Côte d'Ivoire
- Devise: XOF
- Coûts indirects: 3.00 %
- Frais généraux: 13.00 %
- Bénéfice: 6.00 %
- TVA: 18.00 %

## A VRD et aménagements extérieurs

### AT Terrassement

#### ATR Remblais et compactages

**ATR040** m³ Remblai des tranchées ou des rigoles pour installations.
Remblai d'enrobage et remblai proprement dit de tranchées ou de rigoles pour canalisations et câbles, avec sable de 0 à 5 mm de diamètre et compactage en couches successives de 20 cm d'épaisseur maximale avec plaque vibrante à guidage manuel, jusqu'à atteindre une densité sèche au moins égale à 95% de la maximale obtenue par essai Proctor Modifié. Comprend grillage avertisseur signalant le type de réseau.
Critère d'évaluation économique: Le prix ne comprend pas la réalisation de l'essai Proctor Modifié.
Inclut: Extension du matériau de remblai en couches d'épaisseurs uniformes. Humidification ou assèchement de chaque couche. Mise en place d'un grillage avertisseur signalant le type de réseau. Compactage.
Critère pour le métré: Volume moyen sur les sections théoriques de l'excavation, selon documentation graphique du Projet.
Critère pour le mémoire: On mesurera, en profil compacté, le volume réellement exécuté selon les spécifications du Projet, sans inclure les augmentations par excès d'excavation non autorisés.

| Code | U | Désignation | Quantité | Prix | Montant |
|---|---|---|---|---|---|
| mt01var010 | m | Bande plastifiée. (matériau) | 1.100 | 190.69 | 209.76 |
| mt01ara030 | t | Sable de 0 à 5 mm de diamètre, propre. (matériau) | 1.800 | 5688.82 | 10239.88 |
| mq04dua020b | h | Dumper à décharge frontale de 2 t de charge utile. (matériel) | 0.116 | 4869.44 | 564.86 |
| mq02rod010d | h | Plaque vibrante à guidage manuel, de 300 kg, largeur de travail 70 cm, réversible. (matériel) | 0.174 | 3356.61 | 584.05 |
| mq02cia020j | h | Camion citerne, de 8 m³ de capacité. (matériel) | 0.012 | 55765.20 | 669.18 |
| mo113 | h | Ouvrier d'exécution I/OE1 construction. (main-d'œuvre) | 0.230 | 1164.21 | 267.77 |
| % | % | Frais de chantier des unités d'ouvrage | 2 % | 12535.50 | 250.71 |
|  |  | Coûts directs |  |  | 12786.21 |
