# Bardage sur parement vertical

- Propriété du fichier: CYPE INGENIEROS, S.A.
- Format: FIEBDC-3/2002
- Zone géographique: Côte d'Ivoire
- Devise: XOF
- Coûts indirects: 3.00 %
- Frais généraux: 13.00 %
- Bénéfice: 6.00 %
- TVA: 18.00 %

## E Enveloppe et finition extérieure

### EB Revêtements et bardages de parement

#### EBI Bardages non ventilés en pierre naturelle

**EBI050** m² Bardage sur parement vertical, avec panneaux prémontés en pierre naturelle, fixés avec du mortier-colle amélioré, C2 TE, avec glissement réduit et temps ouvert allongé, grise, et agrafes d'ancrage en acier inoxydable.
Bardage dans un parement vertical, avec panneaux prémontés en pierre naturelle, de 61x15,2 cm et une épaisseur de 2 à 2,5 cm, placés avec du mortier-colle amélioré, C2 TE, avec glissement réduit et temps ouvert allongé, grise, et agrafes d'ancrage en acier inoxydable. Comprend les boîtes dans le mur, les découpes, les joints et les pièces spéciales.
Inclut: Nettoyage et humidification du parement à revêtir. Mise en place et à l'aplomb des mires de référence. Tendu des cordeaux entre les mires. Mise en place des agrafes. Mise en place des pièces prémontées. Jointoiement. Vérification de l'aplomb, du nivellement et de l'alignement de la rangée de pièces prémontées. Jointoiement. Nettoyage final du parement.
Critère de métré de projet: Surface mesurée selon documentation graphique du Projet, en déduisant les ouvertures de surface supérieure à 1 m², en ajoutant en échange la surface de la partie intérieure de l'ouverture, correspondant au développement des jambages et des linteaux. Le métré par casses et découpes n'a pas été augmenté, puisque 5% de pièces de plus ont été considérées dans la décomposition.
Critère de mesure de l'ouvrage: On mesurera la surface réellement exécutée selon les spécifications du Projet, en déduisant les ouvertures de surface supérieure à 1 m², en ajoutant en échange la surface de la partie intérieure du vide, correspondant au développement des jambages et des linteaux.

| Code | U | Désignation | Quantité | Prix | Montant |
|---|---|---|---|---|---|
| mt19ppc020a | m² | Panneau prémonté en pierre naturelle, constitué de pierres plates de quartzite dorée sur une base de résines avec une légère couche de mortier de ciment, de 61x15,2 cm et une épaisseur de 2 à 2,5 cm. Comprend les pièces de coin. (matériau) | 1.050 | 43561.53 | 45739.61 |
| mt19paj010 | m² | Répercussion par ancrage avec des agrafes en acier inoxydable de 5 mm, en recouvrement de parements avec des matériaux en pierre. (matériau) | 1.000 | 2294.85 | 2294.85 |
| mt09mcr021q | kg | Mortier-colle amélioré, C2 TE, avec résistance au glissement et temps ouvert allongé, selon NF EN 12004, couleur grise. (matériau) | 2.500 | 382.16 | 955.40 |
| op00sie030 |  | Scie à disque de diamant, pour table de travail, à coupe humide. | 1.000 | 0.00 | 0.00 |
| op00tal010 |  | Perceuse. | 1.000 | 0.00 | 0.00 |
| mo022 | h | Compagnon professionnel III/CP2 poseur de pierre naturelle. (main-d'œuvre) | 0.501 | 1180.93 | 591.65 |
| mo060 | h | Ouvrier professionnel II/OP poseur de pierre naturelle. (main-d'œuvre) | 0.501 | 752.89 | 377.20 |
| % | % | Coûts directs complémentaires | 2 % | 49958.71 | 999.17 |
|  |  | Coûts directs |  |  | 50957.88 |
