# Système de bardage ventilé

- Propriété du fichier: CYPE INGENIEROS, S.A.
- Format: FIEBDC-3/2002
- Zone géographique: Côte d'Ivoire
- Coûts indirects: 0.03 %
- Frais généraux: 13.00 %
- Bénéfice: 6.00 %
- TVA: 18.00 %

## E Enveloppe et finition extérieure

### EB Bardages de parement

#### EBS Systèmes de bardages ventilés

**EBS070** m² Système de bardage ventilé, de 10 mm d'épaisseur mm d'épaisseur, de dalle céramique en grès porcelanique, style bois, série Amazonia "GRESPANIA", finition mate, couleur fleur d'oranger, 15x80 cm et 10 mm d'épaisseur, système d'agrafe visible Mecanofas DGV.
Réalisation d'un système de bardage ventilé de 10 mm d'épaisseur mm d'épaisseur, de dalle céramique en grès porcelanique, style bois, série Amazonia "GRESPANIA", finition mate, couleur fleur d'oranger, 15x80 cm et 10 mm d'épaisseur, capacité d'absorption en eau E<0,5% (grès porcelanique), groupe BIa, selon NF EN 14411, classe 1 selon ENV 12633, placée à l'aide du système Mecanofas DGV d'ancrage visible à agrafe, via une structure auxiliaire placée au parement, sur laquelle sont fixées les agrafes à l'aide de vis autobloquantes en acier inoxydable ou de rivets en aluminium, laissant ainsi l'agrafe centrée dans les joints des carreaux, et servant de rétention et d'appui pour les pièces. Comprend la réalisation des linteaux, des rejets d'eau, des jambages et des mouchettes, les joints, la réalisation des rencontres et des pièces spéciales.
Inclut: Préparation des éléments de fixation préalablement incorporés à l'ouvrage. Implantation des axes verticaux et horizontaux des joints. Préparation des éléments de fixation. Réalisation de tous les travaux nécessaires pour la résolution des ouvertures. Alignement, aplomb et nivellement du revêtement céramique. Fixation définitive du revêtement. Jointoiement. Remplissage des joints de dilatation. Nettoyage final du parement.
Critère de métré de projet: Surface mesurée selon documentation graphique du Projet, en déduisant les ouvertures de surface supérieure à 1 m², en ajoutant en échange la surface de la partie intérieure de l'ouverture, correspondant au développement des jambages et des linteaux. Le métré par ruptures et recoupes n'a pas été incrémentée 5% de pièces de plus a été considéré dans la décomposition.
Critère de mesure de l'ouvrage: On mesurera la surface réellement exécutée selon les spécifications du Projet, en déduisant les ouvertures de surface supérieure à 1 m², en ajoutant en échange la surface de la partie intérieure du vide, correspondant au développement des jambages et des linteaux.

| Code | U | Désignation | Quantité | Prix | Montant |
|---|---|---|---|---|---|
| mt18bgg020deHae | m² | Dalle céramique en grès porcelanique, style bois, série Amazonia "GRESPANIA", finition mate, couleur fleur d'oranger, 15x80 cm et 10 mm d'épaisseur, capacité d'absorption en eau E<0,5% (grès porcelanique), groupe BIa, selon NF EN 14411, classe 1 selon ENV 12633. (matériau) | 1.050 | 38.82 | 40.76 |
| op00ato010 |  | Tournevis. | 1.000 | 0.00 | 0.00 |
| mo048 | h | Compagnon professionnel III/CP2 monteur de systèmes de façades préfabriqués. (main-d'œuvre) | 1.806 | 1.43 | 2.58 |
| mo091 | h | Ouvrier professionnel II/OP monteur de systèmes de façades préfabriqués. (main-d'œuvre) | 1.806 | 0.83 | 1.50 |
| % | % | Coûts directs complémentaires | 2 % | 44.84 | 0.90 |
|  |  | Coûts directs |  |  | 45.74 |
