# Jambage en béton polymère à surface polie, de couleur, de 12,5x2 cm

- Propriété du fichier: CYPE INGENIEROS, S.A.
- Format: FIEBDC-3/2002
- Zone géographique: Côte d'Ivoire
- Coûts indirects: 3.00 %
- Frais généraux: 13.00 %
- Bénéfice: 6.00 %
- TVA: 18.00 %

## E Enveloppe et finition extérieure

### EC Éléments complémentaires de façade

#### ECJ Jambages

**ECJ010** m Jambage en béton polymère à surface polie, de couleur, de 12,5x2 cm.
Réalisation de jambage en béton polymère à surface polie, de couleur, de 12,5x2 cm, avec ancrage métallique en acier inoxydable, pose sur une couche de mortier de ciment, confectionné sur chantier, avec additif hydrofuge, dosage 1:3, avec une épaisseur de 15 mm, sur laquelle sont introduits les ancrages métalliques, en prévoyant un joint de 5 mm entre les pièces. Comprend le scellage entre les pièces et les unions avec les murs et les menuiseries avec du mastic de polyuréthane de grande flexibilité.
Inclut: Implantation des pièces dans l'ouverture ou l'arrêt. Mise en place de règles et de fils d'aplomb fixés au mur. Mise en place, aplomb, nivellement et alignement. Scellage des joints et nettoyage du jambage.
Critère de métré de projet: Longueur moyenne par son plus grand développement linéaire, selon documentation graphique du Projet.
Critère de mesure de l'ouvrage: On mesurera, par son plus grand développement linéaire, la longueur réellement exécutée selon les spécifications du Projet, y compris la longueur qui pourrait être perdue dans les onglets.

| Code | U | Désignation | Quantité | Prix | Montant |
|---|---|---|---|---|---|
| mt08aaa010a | m³ | Eau. (matériau) | 0.006 | 1.48 | 0.01 |
| mt01arg005a | t | Sable de carrière, pour mortier préparé sur chantier. (matériau) | 0.002 | 15.88 | 0.03 |
| mt08cem000a | kg | Ciment gris en sacs. (matériau) | 0.474 | 0.11 | 0.05 |
| mt08adt010 | kg | Additif hydrofuge pour imperméabilisation des mortiers ou des bétons. (matériau) | 0.009 | 1.18 | 0.01 |
| mt20wwa040 | kg | Adhésif cémenteux flexible et de grande adhérence. (matériau) | 0.780 | 0.60 | 0.47 |
| mt20rhl020s | m | Jambage en béton polymère à surface polie, de couleur, de 12,5x2 cm, avec ancrage métallique en acier inoxydable. (matériau) | 1.050 | 20.41 | 21.43 |
| mt20wwa025 | m | Profil en mousse de polyéthylène, de 6 mm de diamètre, pour remplissage des joints. (matériau) | 0.125 | 0.47 | 0.06 |
| mt20wwa035 | U | Pot d'apprêt pour mastics (250 cm³). (matériau) | 0.016 | 6.47 | 0.10 |
| mt20wwa030 | U | Pot de mastic de polyuréthane imperméable (310 cm³). (matériau) | 0.032 | 6.35 | 0.20 |
| mq06hor010 | h | Bétonnière. (matériel) | 0.006 | 1.13 | 0.01 |
| op00amo010 |  | Rectifieuse ou scie radiale. | 1.000 | 0.00 | 0.00 |
| mo020 | h | Compagnon professionnel III/CP2 VRD espaces privés. (main-d'œuvre) | 0.394 | 1.52 | 0.60 |
| mo113 | h | Ouvrier d'exécution I/OE1 VRD espaces privés. (main-d'œuvre) | 0.405 | 0.92 | 0.37 |
| % | % | Coûts directs complémentaires | 2 % | 23.34 | 0.47 |
|  |  | Coûts directs |  |  | 23.81 |
