# Volet roulant avec coffre (monobloc)

- Propriété du fichier: CYPE INGENIEROS, S.A.
- Format: FIEBDC-3/2002
- Zone géographique: Côte d'Ivoire
- Devise: XOF
- Coûts indirects: 3.00 %
- Frais généraux: 13.00 %
- Bénéfice: 6.00 %
- TVA: 18.00 %

## E Enveloppe et finition extérieure

### EF Fermetures et protections solaires

#### EFV Volets

**EFV020** m² Volet roulant avec coffre (monobloc).
Volet roulant à lames en PVC de 37 mm de hauteur, enfilées sur des anneaux en tôle ou avec un fil en acier galvanisé, avec coffre basique (monobloc), équipé d'un axe, de disques de coupe, de capsules et de tous ses accessoires, à actionnement manuel avec sangle et enrouleur.
Inclut: Implantation et nivellement du coffre de volet roulant sur la menuiserie. Fixation du coffre par vissage.
Critère pour le métré: Surface du vide à fermer, mesurée selon documentation graphique du Projet.
Critère pour le mémoire: On mesurera, avec les dimensions du vide, la surface réellement exécutée selon les spécifications du Projet.

| Code | U | Désignation | Quantité | Prix | Montant |
|---|---|---|---|---|---|
| mt25pco015aaaa | m² | Volet roulant à lames en PVC, de 37 mm de hauteur, couleur blanche, équipé d'un axe, de disques, de capsules et de tous ses accessoires, avec sangle et enrouleur pour actionnement manuel, de menuiserie en aluminium ou en PVC, y compris coffre incorporé (monobloc), de 166x170 mm, en PVC finition standard, avec perméabilité à l'air classe 3, selon NF EN 12207 et transmittance thermique supérieure à 2,2 W/(m²K). Selon NF EN 13659. (matériau) | 1.050 | 47903.08 | 50298.23 |
| op00ato010 |  | Tournevis. | 1.000 | 0.00 | 0.00 |
| mo011 | h | Compagnon professionnel III/CP2 monteur. (main-d'œuvre) | 0.267 | 1939.14 | 517.75 |
| mo080 | h | Ouvrier professionnel II/OP monteur. (main-d'œuvre) | 0.267 | 1209.92 | 323.05 |
| % | % | Frais de chantier des unités d'ouvrage | 2 % | 51139.03 | 1022.78 |
|  |  | Coûts directs |  |  | 52161.81 |
