# Élément de façade de 8 mm d'épaisseur

- Propriété du fichier: CYPE INGENIEROS, S.A.
- Format: FIEBDC-3/2002
- Zone géographique: Côte d'Ivoire
- Coûts indirects: 3.00 %
- Frais généraux: 13.00 %
- Bénéfice: 6.00 %
- TVA: 18.00 %

## E Enveloppe et finition extérieure

### EG Garde-corps et murets

#### EGM Murets

**EGM030** m² Élément de façade de 8 mm d'épaisseur, de stratifié compact haute pression (HPL), pour balcons, Meteon FR "TRESPA", de 1400x700x8 mm, finition White, texture satinée Satin, placée avec modulation horizontal via le système TS150 de fixation visible avec vis sur une sous-structure de bois.
Exécution d'un élément de façade de 8 mm d'épaisseur, de stratifié compact haute pression (HPL), pour balcons, Meteon FR "TRESPA", de 1400x700x8 mm, finition White, texture satinée Satin, Euroclasse B-s2 d0 de réaction au feu, à base de résines thermodurcissables qui ne contiennent pas d'urée-formaldéhyde, renforcée homogènement avec des fibres de bois certifié FSC ou PEFC, avec surface décorative EBC (Electron Beam Curing), non mélaminique et avec des propriétés anti-graffitis durant toute sa vie utile, avec résistance aux rayons ultraviolets selon NF EN 438-2 et Essai Florida non inférieure à 4-5 en contrastant avec l'échelle de gris de NF EN 20105-A02, placée avec modulation horizontal via le système TS150 de fixation visible avec vis sur une sous-structure de bois, liteaux en bois traité placés horizontalement et de largeur égale à l'épaisseur de l'isolant, liteaux en bois traité comme montants de 38x45 mm et 38x75 mm en joint de plaque et vis autoformeuses d'acier inoxydable thermolaqué, réalisation des joints, réalisation des rencontres et pièces spéciales.
Inclut: Préparation des éléments de fixation préalablement incorporés à l'ouvrage. Implantation des axes verticaux et horizontaux des joints. Alignement, aplomb et nivellement du revêtement en résine thermodurcissable. Fixation définitive des pièces à la sous-structure support. Nettoyage final du parement.
Critère de métré de projet: Surface mesurée selon documentation graphique du Projet, sans dupliquer les coins ni les rencontres, en déduisant toutes les ouvertures.
Critère de mesure de l'ouvrage: On mesurera la surface réellement exécutée selon les spécifications du Projet, sans dupliquer les coins ni les rencontres, en déduisant toutes les ouvertures.

| Code | U | Désignation | Quantité | Prix | Montant |
|---|---|---|---|---|---|
| mt12prt010dhaa1 | m² | Stratifié compact haute pression (HPL), pour balcons, Meteon FR "TRESPA", de 1400x700x8 mm, finition White, texture satinée Satin, Euroclasse B-s2 d0 de réaction au feu, à base de résines thermodurcissables qui ne contiennent pas d'urée-formaldéhyde, renforcée homogènement avec des fibres de bois certifié FSC ou PEFC, avec surface décorative EBC (Electron Beam Curing), non mélaminique et avec des propriétés anti-graffitis durant toute sa vie utile, avec résistance aux rayons ultraviolets selon NF EN 438-2 et Essai Florida non inférieure à 4-5 en contrastant avec l'échelle de gris de NF EN 20105-A02, placée avec modulation horizontal via le système TS150 de fixation visible avec vis sur une sous-structure de bois; y compris liteaux en bois traité placés horizontalement et de largeur égale à l'épaisseur de l'isolant, liteaux en bois traité comme montants de 38x45 mm et 38x75 mm en joint de plaque et vis autoformeuses d'acier inoxydable thermolaqué. (matériau) | 1.050 | 129.45 | 135.92 |
| op00ato010 |  | Tournevis. | 1.000 | 0.00 | 0.00 |
| mo052 | h | Compagnon professionnel III/CP2 poseur de systèmes de façades préfabriqués. (main-d'œuvre) | 0.858 | 1.57 | 1.35 |
| mo099 | h | Ouvrier professionnel II/OP poseur de systèmes de façades préfabriqués. (main-d'œuvre) | 0.858 | 0.96 | 0.82 |
| % | % | Coûts directs complémentaires | 3 % | 138.09 | 4.14 |
|  |  | Coûts directs |  |  | 142.23 |
