# Isolation thermique par réflexion entre les montants du mur porteur extérieur à ossature légère

- Propriété du fichier: CYPE INGENIEROS, S.A.
- Format: FIEBDC-3/2002
- Zone géographique: Côte d'Ivoire
- Devise: XOF
- Coûts indirects: 3.00 %
- Frais généraux: 13.00 %
- Bénéfice: 6.00 %
- TVA: 18.00 %

## E Enveloppe et finition extérieure

### EI Isolations extérieures

#### EIF Façades et murs mitoyens

**EIF090** m² Isolation thermique par réflexion entre les montants du mur porteur extérieur à ossature légère.
Isolation thermique par réflexion entre les montants du mur porteur extérieur à ossature légère en bois, constituée de panneau alvéolé, avec recouvrements autoadhésifs, avec pare-vapeur, coefficient de résistance à la diffusion de la vapeur d'eau 529, selon NF EN 13984, de 170 mm d'épaisseur, avec une émissivité de 0,06 sur une face et 0,10 sur l'autre face, une résistance thermique intrinsèque (sans lame d'air) de 5,15 m²K/W et une conductivité thermique de 0,033 W/(mK), fixé avec agrafes, en acier galvanisé, de 14 mm de hauteur aux montants de l'ossature légère en bois. Comprend la bande autoadhésive pour le scellement des joints.
Inclut: Découpe et préparation de l'isolant. Mise en place de l'isolant. Fixation de l'isolant. Scellement des joints.
Critère pour le métré: Surface mesurée selon documentation graphique du Projet.
Critère pour le mémoire: On mesurera la surface réellement exécutée selon les spécifications du Projet.

| Code | U | Désignation | Quantité | Prix | Montant |
|---|---|---|---|---|---|
| mt16ara010alah | m² | Panneau alvéolé, avec pare-vapeur, coefficient de résistance à la diffusion de la vapeur d'eau 529, selon NF EN 13984, composé d'un film en polyéthylène aluminisé calandré avec traitement anticorrosion et un film en polyéthylène aluminisé, unis via une structure formée de plusieurs couches de mousse de polyéthylène et films en polyéthylène métallisé en forme de nid d'abeille, de 170 mm d'épaisseur, avec une émissivité de 0,06 sur une face et 0,10 sur l'autre face, une résistance thermique intrinsèque (sans lame d'air) de 5,15 m²K/W et une conductivité thermique de 0,033 W/(mK), fourni en panneaux de 1,20x2,65 m. (matériau) | 1.000 | 18791.74 | 18791.74 |
| mt15pdr300j | U | Agrafe, en acier galvanisé, de 14 mm de hauteur; pour la fixation de produits isolants. (matériau) | 2.000 | 22.31 | 44.62 |
| mt16ara100a | m | Ruban autoadhésif, en aluminium, avec adhésif acrylique, de 100 mm de largeur, pour l'étanchéité à l'air et à la vapeur d'eau des joints des isolants réflectifs. (matériau) | 0.100 | 319.62 | 31.96 |
| op00gra010 |  | Agrafeuse. | 1.000 | 0.00 | 0.00 |
| mo054 | h | Compagnon professionnel III/CP2 poseur d'isolants rigides ou flexibles. (main-d'œuvre) | 0.058 | 1702.86 | 98.77 |
| mo101 | h | Ouvrier professionnel II/OP poseur d'isolants rigides ou flexibles. (main-d'œuvre) | 0.029 | 1062.70 | 30.82 |
| % | % | Frais de chantier des unités d'ouvrage | 2 % | 18997.91 | 379.96 |
|  |  | Coûts directs |  |  | 19377.87 |
