# Démontage avec récupération du matériau d'un vantail de porte d'entrée au logement de menuiserie en bois, avec moyens manuels

- Propriété du fichier: CYPE INGENIEROS, S.A.
- Format: FIEBDC-3/2002
- Zone géographique: Côte d'Ivoire
- Coûts indirects: 3.00 %
- Frais généraux: 13.00 %
- Bénéfice: 6.00 %
- TVA: 18.00 %

## E Enveloppe et finition extérieure

### EM Menuiseries extérieures

#### EMD Dépose

**EMD040** U Démontage avec récupération du matériau d'un vantail de porte d'entrée au logement de menuiserie en bois, avec moyens manuels.
Démontage d'un vantail de porte d'entrée au logement de menuiserie en bois, avec des moyens manuels et récupération du matériau pour sa localisation postérieure à un autre emplacement. Comprend le nettoyage, l'entassement, le retrait et la charge manuelle du matériau démonté et des restes d'ouvrage produits pendant les travaux, dans le camion ou la benne.
Inclut: Démontage des éléments. Stockage des matériaux à réutiliser. Nettoyage des restes d'ouvrage. Charge du matériau démonté dans le camion ou la benne.
Critère de métré de projet: Nombre d'unités prévues, selon documentation graphique du Projet.
Critère de mesure de l'ouvrage: On mesurera le nombre d'unités réellement démontées selon les spécifications du Projet.

| Code | U | Désignation | Quantité | Prix | Montant |
|---|---|---|---|---|---|
| mo017 | h | Compagnon professionnel III/CP2 menuisier bois. (main-d'œuvre) | 0.274 | 1.55 | 0.42 |
| mo058 | h | Ouvrier professionnel II/OP menuisier bois. (main-d'œuvre) | 0.274 | 0.97 | 0.27 |
| % | % | Coûts directs complémentaires | 2 % | 0.69 | 0.01 |
|  |  | Coûts directs |  |  | 0.70 |
