# Volet à lames préfabriqué en béton de 20x40 cm, de couleur grise

- Propriété du fichier: CYPE INGENIEROS, S.A.
- Format: FIEBDC-3/2002
- Zone géographique: Côte d'Ivoire
- Coûts indirects: 3.00 %
- Frais généraux: 13.00 %
- Bénéfice: 6.00 %
- TVA: 18.00 %

## E Enveloppe et finition extérieure

### EM Menuiseries extérieures

#### EMI Grilles de ventilation

**EMI030** U Volet à lames préfabriqué en béton de 20x40 cm, de couleur grise.
Fourniture et montage d'un volet roulant à lames fixes, préfabriqué en béton de 20x40 cm, de couleur grise, placée avec un mortier de ciment M-5. Totalement montée.
Inclut: Implantation de la pièce dans l'ouverture. Mise en place et aplomb. Révision des joints et nettoyage.
Critère de métré de projet: Nombre d'unités prévues, selon documentation graphique du Projet.
Critère de mesure de l'ouvrage: On mesurera le nombre d'unités réellement exécutées selon les spécifications du Projet.

| Code | U | Désignation | Quantité | Prix | Montant |
|---|---|---|---|---|---|
| mt09mor010c | m³ | Mortier de ciment CEM II/B-P 32,5 N type M-5, confectionné sur site avec 250 kg/m³ de ciment et une proportion en volume 1/6. (matériau) | 0.003 | 115.30 | 0.35 |
| mt20thp010a | U | Persienne à lames fixes préfabriquées en béton, 20x40 cm, couleur grise. (matériau) | 1.000 | 11.84 | 11.84 |
| mo019 | h | Compagnon professionnel III/CP2 VRD espaces privés. (main-d'œuvre) | 0.574 | 1.38 | 0.79 |
| mo111 | h | Ouvrier d'exécution I/OE1 VRD espaces privés. (main-d'œuvre) | 0.287 | 0.80 | 0.23 |
| % | % | Coûts directs complémentaires | 2 % | 13.21 | 0.26 |
|  |  | Coûts directs |  |  | 13.47 |
