# Fenêtre en PVC, un vantail à battant, type à persiennes, à lames fixes, dimensions 300x600 mm, placée de fenêtre

- Propriété du fichier: CYPE INGENIEROS, S.A.
- Format: FIEBDC-3/2002
- Zone géographique: Côte d'Ivoire
- Coûts indirects: 3.00 %
- Frais généraux: 13.00 %
- Bénéfice: 6.00 %
- TVA: 18.00 %

## E Enveloppe et finition extérieure

### EM Menuiseries extérieures

#### EMK Fermetures

**EMK040** U Fenêtre en PVC, un vantail à battant, type à persiennes, à lames fixes, dimensions 300x600 mm, placée de fenêtre.
Fourniture et mise en place de fenêtre en PVC, un vantail à battant, type à persiennes, à lames fixes, dimensions 300x600 mm; finition lisse, en couleur blanc, avec renforts intérieurs, poignée et ferrures, placée de fenêtre. Totalement installée et ajustée.
Inclut: Mise en place et fixation du cadre. Mise en place et fixation des éléments d'accroche. Mise en place du vantail.
Critère de métré de projet: Nombre d'unités prévues, selon documentation graphique du Projet.
Critère de mesure de l'ouvrage: On mesurera le nombre d'unités réellement exécutées selon les spécifications du Projet.

| Code | U | Désignation | Quantité | Prix | Montant |
|---|---|---|---|---|---|
| mt24dbc010aa | U | Fenêtre en PVC, un vantail à battant, type à persiennes, à lames fixes, dimensions 300x600 mm; finition lisse, en couleur blanc, avec renforts intérieurs, poignée et ferrures. (matériau) | 1.000 | 145.41 | 145.41 |
| op00ato010 |  | Tournevis. | 1.000 | 0.00 | 0.00 |
| op00tal010 |  | Perceuse. | 1.000 | 0.00 | 0.00 |
| mo017 | h | Compagnon professionnel III/CP2 menuisier PVC et métal. (main-d'œuvre) | 1.453 | 1.40 | 2.03 |
| mo057 | h | Ouvrier professionnel II/OP menuisier PVC et métal. (main-d'œuvre) | 0.727 | 0.83 | 0.60 |
| % | % | Coûts directs complémentaires | 2 % | 148.04 | 2.96 |
|  |  | Coûts directs |  |  | 151.00 |
