# Dépose avec des moyens manuels d'une vitre en verre trempé de 12 mm d'épaisseur

- Propriété du fichier: CYPE INGENIEROS, S.A.
- Format: FIEBDC-3/2002
- Zone géographique: Côte d'Ivoire
- Devise: XOF
- Coûts indirects: 3.00 %
- Frais généraux: 13.00 %
- Bénéfice: 6.00 %
- TVA: 18.00 %

## E Enveloppe et finition extérieure

### EV Vitrages

#### EVD Dépose

**EVD050** m² Dépose avec des moyens manuels d'une vitre en verre trempé de 12 mm d'épaisseur, fixé sur menuiserie, sans détériorer la menuiserie servant pour la fixation, et chargement manuel dans le camion ou la benne.
Dépose avec des moyens manuels d'une vitre en verre trempé de 12 mm d'épaisseur, fixé sur menuiserie, sans détériorer la menuiserie servant pour la fixation, et chargement manuel dans le camion ou la benne.
Inclut: Démontage de l'élément. Retrait et stockage du matériau démonté. Nettoyage des restes d'ouvrage. Chargement manuel du matériau démonté et des restes d'ouvrage dans le camion ou la benne.
Critère de métré de projet: Surface mesurée selon documentation graphique du Projet.
Critère de mesure de l'ouvrage: On mesurera la surface réellement démontée selon les spécifications du Projet.
Critère d'évaluation économique: Le prix comprend l'élimination préalable des cales et du matériau de scellement.

| Code | U | Désignation | Quantité | Prix | Montant |
|---|---|---|---|---|---|
| mo110 | h | Ouvrier professionnel II/OP vitrier. (main-d'œuvre) | 0.318 | 805.29 | 256.08 |
| % | % | Frais de chantier des unités d'ouvrage | 2 % | 256.08 | 5.12 |
|  |  | Coûts directs |  |  | 261.20 |
