# Paroi verticale courbe avec des profils de verre imprimé, translucide, renforcé en forme de U, placé avec lame pour paroi double

- Propriété du fichier: CYPE INGENIEROS, S.A.
- Format: FIEBDC-3/2002
- Zone géographique: Côte d'Ivoire
- Coûts indirects: 3.00 %
- Frais généraux: 13.00 %
- Bénéfice: 6.00 %
- TVA: 18.00 %

## E Enveloppe et finition extérieure

### EV Verres

#### EVU Profil en U

**EVU010** m² Paroi verticale courbe avec des profils de verre imprimé, translucide, renforcé en forme de U, placé avec lame pour paroi double.
Réalisation d'une paroi verticale courbe avec des profils de verre imprimé, translucide, renforcé en forme de U, de 41+262+41 mm et 6 mm d'épaisseur, mis en place avec lame pour paroi double. Comprend les profilés périmétriques en aluminium (inférieurs, supérieurs et verticaux), les couvre-joints avec des profils de fermeture aux côtés verticaux et horizontaux, les bandes d'appui en polystyrène, les tasseaux de coin, les séparateurs, les chevilles de fixation du polystyrène et le scellage élastique.
Inclut: Mise en place du châssis sur l'ouvrage. Emplacement des bandes d'appui sur le profilé inférieur. Mise en place des plaques et des tasseaux spéciaux d'appui et de séparation. Retouche inférieure et supérieure des plaques. Mise en place des profilés de fermeture. Scellage des joints.
Critère de métré de projet: Surface mesurée selon documentation graphique du Projet, sans dupliquer les coins ni les rencontres, en déduisant les ouvertures de surface supérieure à 3 m².
Critère de mesure de l'ouvrage: On mesurera la surface réellement exécutée selon les spécifications du Projet, sans dupliquer les coins ni les rencontres, en déduisant les ouvertures de surface supérieure à 3 m².

| Code | U | Désignation | Quantité | Prix | Montant |
|---|---|---|---|---|---|
| mt21vcg010b | m² | Verre imprimé avec section en forme de U renforcé, comprend les profilés périmétriques, la bande d'appui et les chevilles de fixation. Selon NF EN 572-7 et NF EN 572-9. (matériau) | 2.024 | 71.09 | 143.89 |
| mt21vva010 | m | Scellage des joints via l'application avec un pistolet de silicone synthétique incolore. (matériau) | 6.000 | 1.30 | 7.80 |
| mt21vva021 | U | Produits complémentaires pour la mise en place de verres. (matériau) | 3.000 | 1.92 | 5.76 |
| mo054 | h | Compagnon professionnel III/CP2 vitrier. (main-d'œuvre) | 4.793 | 1.49 | 7.14 |
| mo108 | h | Ouvrier professionnel II/OP vitrier. (main-d'œuvre) | 4.793 | 0.90 | 4.31 |
| % | % | Coûts directs complémentaires | 2 % | 168.90 | 3.38 |
|  |  | Coûts directs |  |  | 172.28 |
