# Imperméabilisation sous revêtement céramique

- Propriété du fichier: CYPE INGENIEROS, S.A.
- Format: FIEBDC-3/2002
- Zone géographique: Côte d'Ivoire
- Devise: XOF
- Coûts indirects: 3.00 %
- Frais généraux: 13.00 %
- Bénéfice: 6.00 %
- TVA: 18.00 %

## F Aménagements et finitions

### FH Étanchéité

#### FHD Douches

**FHD020** m² Imperméabilisation sous revêtement céramique, sur les parements verticaux et horizontaux de locaux humides, composée de: COUCHE SÉPARATRICE SOUS IMPERMÉABILISATION: géotextile non tissé composé de fibres de polyester unies par aiguilletage, avec une résistance à la traction longitudinale de 3,45 kN/m, une résistance à la traction transversale de 3,45 kN/m, une ouverture de cône à l'essai de perforation dynamique selon NF EN ISO 13433 inférieure à 15 mm, résistance CBR au poinçonnement 0,8 kN et une masse superficielle de 300 g/m², sur forme de pentes (non comprise dans ce prix); IMPERMÉABILISATION: type monocouche, non adhérée, via membrane d'étanchéité de PVC de 1,5x1,5 m, fixée en recouvrements et aux bords par soudure thermoplastique; COUCHE SÉPARATRICE SOUS PROTECTION: géotextile non tissé synthétique, thermosoudé, en polypropylène-polyéthylène, de 160 g/m².
Imperméabilisation sous revêtement céramique, sur les parements verticaux et horizontaux de locaux humides, composée de: COUCHE SÉPARATRICE SOUS IMPERMÉABILISATION: géotextile non tissé composé de fibres de polyester unies par aiguilletage, avec une résistance à la traction longitudinale de 3,45 kN/m, une résistance à la traction transversale de 3,45 kN/m, une ouverture de cône à l'essai de perforation dynamique selon NF EN ISO 13433 inférieure à 15 mm, résistance CBR au poinçonnement 0,8 kN et une masse superficielle de 300 g/m², sur forme de pentes (non comprise dans ce prix); IMPERMÉABILISATION: type monocouche, non adhérée, via membrane d'étanchéité de PVC de 1,5x1,5 m, fixée en recouvrements et aux bords par soudure thermoplastique; COUCHE SÉPARATRICE SOUS PROTECTION: géotextile non tissé synthétique, thermosoudé, en polypropylène-polyéthylène, de 160 g/m².
Inclut: Mise en place de la couche séparatrice sous imperméabilisation. Découpe et préparation des lames imperméabilisantes en PVC. Mise en place de l'imperméabilisation. Résolution des unions, des joints et des points singuliers. Mise en place de la couche séparatrice sous protection.
Critère de métré de projet: Surface mesurée selon documentation graphique du Projet.
Critère de mesure de l'ouvrage: On mesurera la surface réellement exécutée selon les spécifications du Projet.
Critère d'évaluation économique: Le prix ne comprend pas le revêtement.

| Code | U | Désignation | Quantité | Prix | Montant |
|---|---|---|---|---|---|
| mt14gsa020dg | m² | Géotextile non tissé composé de fibres de polyester unies par aiguilletage, avec une résistance à la traction longitudinale de 3,45 kN/m, une résistance à la traction transversale de 3,45 kN/m, une ouverture de cône à l'essai de perforation dynamique selon NF EN ISO 13433 inférieure à 15 mm, résistance CBR au poinçonnement 0,8 kN et une masse superficielle de 300 g/m², selon NF EN 13252. (matériau) | 1.050 | 963.34 | 1011.51 |
| mt15req015g | U | Membrane d'étanchéité de PVC de 1,5x1,5 m. (matériau) | 0.470 | 42643.42 | 20042.41 |
| mt14gsa010ei | m² | Géotextile non tissé synthétique, thermosoudé, en polypropylène-polyéthylène, de 160 g/m². (matériau) | 1.050 | 773.70 | 812.39 |
| op00pis010 |  | Pistolet à air chaud pour soudure de matériaux thermoplastiques. | 1.000 | 0.00 | 0.00 |
| mo029 | h | Compagnon professionnel III/CP2 poseur de lames imperméabilisantes. (main-d'œuvre) | 0.373 | 1116.03 | 416.28 |
| mo067 | h | Ouvrier professionnel II/OP poseur de lames imperméabilisantes. (main-d'œuvre) | 0.373 | 705.65 | 263.21 |
| % | % | Coûts directs complémentaires | 2 % | 22545.80 | 450.92 |
|  |  | Coûts directs |  |  | 22996.72 |
