# Isolation acoustique au bruit aérien sur faux plafond

- Propriété du fichier: CYPE INGENIEROS, S.A.
- Format: FIEBDC-3/2002
- Zone géographique: Côte d'Ivoire
- Devise: XOF
- Coûts indirects: 3.00 %
- Frais généraux: 13.00 %
- Bénéfice: 6.00 %
- TVA: 18.00 %

## F Aménagements et finitions

### FI Isolations intérieures

#### FIL Plafonds suspendus

**FIL010** m² Isolation acoustique au bruit aérien sur faux plafond, constituée de panneau semi-rigide en laine minérale, selon NF EN 13162, non revêtu, de 80 mm d'épaisseur, résistance thermique 2,25 m²K/W, conductivité thermique 0,035 W/(mK).
Isolation acoustique au bruit aérien sur faux plafond, constituée de panneau semi-rigide en laine minérale, selon NF EN 13162, non revêtu, de 80 mm d'épaisseur, résistance thermique 2,25 m²K/W, conductivité thermique 0,035 W/(mK).
Inclut: Découpe et ajustement de l'isolant. Mise en place de l'isolant.
Critère de métré de projet: Surface mesurée selon documentation graphique du Projet.
Critère de mesure de l'ouvrage: On mesurera la surface réellement exécutée selon les spécifications du Projet.
Critère d'évaluation économique: Le prix ne comprend pas le faux plafond.

| Code | U | Désignation | Quantité | Prix | Montant |
|---|---|---|---|---|---|
| mt16lra020bga | m² | Panneau semi-rigide en laine minérale, selon NF EN 13162, non revêtu, de 80 mm d'épaisseur, résistance thermique 2,25 m²K/W, conductivité thermique 0,035 W/(mK). (matériau) | 1.050 | 7965.15 | 8363.41 |
| mo054 | h | Compagnon professionnel III/CP2 poseur d'isolants rigides ou flexibles. (main-d'œuvre) | 0.087 | 1215.93 | 105.79 |
| mo101 | h | Ouvrier professionnel II/OP poseur d'isolants rigides ou flexibles. (main-d'œuvre) | 0.087 | 752.89 | 65.50 |
| % | % | Frais de chantier des unités d'ouvrage | 2 % | 8534.70 | 170.69 |
|  |  | Coûts directs |  |  | 8705.39 |
