# Peinture plastique avec texture rugueuse

- Propriété du fichier: CYPE INGENIEROS, S.A.
- Format: FIEBDC-3/2002
- Zone géographique: Côte d'Ivoire
- Devise: XOF
- Coûts indirects: 3.00 %
- Frais généraux: 13.00 %
- Bénéfice: 6.00 %
- TVA: 18.00 %

## F Aménagements et finitions

### FP Peintures

#### FPE Spéciales métal

**FPE010** m² Peinture plastique avec texture rugueuse, couleur à choisir, finition peau d'orange mat, sur support prélaqué et/ou peint avec toute la surface en bon état, de métal, lavé à haute pression avec de l'eau et une solution d'eau et d'eau de javel à 10%, rincé et séché, application de deux couches de finition avec peinture (rendement: 0,25 l/m² chaque couche).
Réalisation d'une couche de peinture plastique avec texture rugueuse, couleur à choisir, finition peau d'orange mat, sur support de métal, par application de deux couches de finition avec peinture à base de copolymères acryliques en dispersion aqueuse et pigments, avec une épaisseur minimale de film sec de 50 microns par couche (rendement: 0,25 l/m² chaque couche). Comprend la préparation du support par lavé à haute pression avec de l'eau et une solution d'eau et d'eau de javel à 10%, rincé et séché.
Inclut: Préparation et nettoyage du support. Application des couches de finition.
Critère de métré de projet: Surface mesurée selon documentation graphique du Projet, avec le même critère que le support base.
Critère de mesure de l'ouvrage: On mesurera la surface réellement exécutée selon les spécifications du Projet, avec le même critère que le support de base.

| Code | U | Désignation | Quantité | Prix | Montant |
|---|---|---|---|---|---|
| mt27pfj130a | l | Solution d'eau et de javel à 10%. (matériau) | 0.300 | 3909.96 | 1172.99 |
| mt27pir090d | l | Peinture plastique à base de copolymères acryliques en dispersion aqueuse et pigments, exempt de plomb et de chromates, couleur à choisir, finition peau d'orange mate, texture rugueuse, à appliquer rouleau. (matériau) | 0.500 | 14616.93 | 7308.47 |
| mq07ple010bg | U | Location par jour de nacelle élévatrice à bras articulé, moteur diesel, de 16 m de hauteur maximale de travail, y compris la maintenance et l'assurance de responsabilité civile. (matériel) | 0.012 | 51183.14 | 614.20 |
| op00dec010 |  | Décapeur. | 1.000 | 0.00 | 0.00 |
| op00tal020 |  | Malaxeur éléctrique. | 1.000 | 0.00 | 0.00 |
| mo038 | h | Compagnon professionnel III/CP2 peintre. (main-d'œuvre) | 0.195 | 1116.03 | 217.63 |
| mo076 | h | Ouvrier professionnel II/OP peintre. (main-d'œuvre) | 0.195 | 705.65 | 137.60 |
| % | % | Coûts directs complémentaires | 2 % | 9450.89 | 189.02 |
|  |  | Coûts directs |  |  | 9639.91 |
