# Chape sèche "KNAUF"

- Propriété du fichier: CYPE INGENIEROS, S.A.
- Format: FIEBDC-3/2002
- Zone géographique: Côte d'Ivoire
- Devise: XOF
- Coûts indirects: 3.00 %
- Frais généraux: 13.00 %
- Bénéfice: 6.00 %
- TVA: 18.00 %

## F Aménagements et finitions

### FS Revêtements de sols

#### FSA Bases de revêtement

**FSA110** m² Chape sèche "KNAUF".
Chape sèche. Système F126.es Elemento Simple "KNAUF" Brío, constitué de: PLAQUES: plaques de plâtre renforcé avec des fibres Brío "KNAUF", de 18 mm d'épaisseur. À bords à rainure et languette. Comprend la bande périmétrique Brio "KNAUF" en laine de roche pour la résolution des rencontres avec les parements, la colle Brío "KNAUF", pour la jonction entre les plaques et la visserie pour la fixation des plaques.
Critère d'évaluation économique: Le prix ne comprend pas la surface support.
Inclut: Mise en place de la bande périmétrique. Mise en place des plaques.
Critère pour le métré: Surface mesurée selon documentation graphique du Projet.
Critère pour le mémoire: On mesurera la surface réellement exécutée selon les spécifications du Projet, en déduisant la surface occupée par les poteaux situés dans le périmètre.

| Code | U | Désignation | Quantité | Prix | Montant |
|---|---|---|---|---|---|
| mt12psk040c | m | Bande périmétrique Brio "KNAUF" en laine de roche de 12 mm d'épaisseur, 100 mm de largeur et 1200 mm de longueur. (matériau) | 1.000 | 6720.05 | 6720.05 |
| mt12psk010a | m² | Plaque de plâtre renforcé avec des fibres Brío "KNAUF", de 18 mm d'épaisseur, à bords à rainure et languette, selon NF EN 15283-2; conductivité thermique 0,3 W/(mK) et Euroclasse A1 de réaction au feu, selon NF EN 13501-1. (matériau) | 1.050 | 24988.28 | 26237.69 |
| mt12pik030a | kg | Colle Brío "KNAUF". (matériau) | 0.040 | 17047.84 | 681.91 |
| mt12ptk020a | U | Vis spéciale Brío "KNAUF" 17 mm. (matériau) | 11.000 | 12.23 | 134.53 |
| op00ato010 |  | Tournevis. | 1.000 | 0.00 | 0.00 |
| op00tal010 |  | Perceuse. | 1.000 | 0.00 | 0.00 |
| op00sie010 |  | Scie sauteuse. | 1.000 | 0.00 | 0.00 |
| mo053 | h | Compagnon professionnel III/CP2 plaquiste. (main-d'œuvre) | 0.313 | 1939.14 | 606.95 |
| mo100 | h | Ouvrier professionnel II/OP plaquiste. (main-d'œuvre) | 0.125 | 1209.92 | 151.24 |
| % | % | Frais de chantier des unités d'ouvrage | 2 % | 34532.37 | 690.65 |
|  |  | Coûts directs |  |  | 35223.02 |
