# Ancrage chimique composé de résine et tige filetée en acier galvanisé qualité 5.8, avec écrou et rondelle, de 10 mm de diamètre, pour fixation d'élément non structural sur maçonnerie

- Propriété du fichier: CYPE INGENIEROS, S.A.
- Format: FIEBDC-3/2002
- Zone géographique: Côte d'Ivoire
- Devise: XOF
- Coûts indirects: 3.00 %
- Frais généraux: 13.00 %
- Bénéfice: 6.00 %
- TVA: 18.00 %

## F Aménagements et finitions

### FX Ancrages

#### FXC Scellements chimiques

**FXC010** U Ancrage chimique composé de résine et tige filetée en acier galvanisé qualité 5.8, avec écrou et rondelle, de 10 mm de diamètre, pour fixation d'élément non structural sur maçonnerie.
Ancrage chimique composé de résine et tige filetée en acier galvanisé qualité 5.8, avec écrou et rondelle, de 10 mm de diamètre, pour fixation d'élément non structural sur maçonnerie. Comprend l'implantation, la réalisation d'un trou et le nettoyage avec de l'air sous pression, l'injection de la résine et le remplissage de plus de 50% du volume de l'orifice réalisé, l'introduction de la tige filetée, l'application de la paire de serrage avec clé dynamométrique après avoir attendu le temps de prise indiqué et le nettoyage des restes.
Inclut: Implantation de la position de l'ancrage. Réalisation du trou. Nettoyage de la poussière à l'intérieur du trou. Injection de la résine. Insertion de la tige filetée. Application du couple de serrage avec une clé dynamométrique. Nettoyage des restes.
Critère de métré de projet: Nombre d'unités prévues, selon documentation graphique du Projet.
Critère de mesure de l'ouvrage: On mesurera le nombre d'unités réellement exécutées selon les spécifications du Projet.

| Code | U | Désignation | Quantité | Prix | Montant |
|---|---|---|---|---|---|
| mt26aaq010b | U | Ancrage chimique composé de résine et tige filetée en acier galvanisé qualité 5.8, selon NF EN ISO 898-1; avec écrou et rondelle, de 10 mm de diamètre. (matériau) | 1.000 | 3049.77 | 3049.77 |
| op00tal010 |  | Perceuse. | 1.000 | 0.00 | 0.00 |
| mo113 | h | Ouvrier d'exécution I/OE1 construction. (main-d'œuvre) | 0.050 | 675.54 | 33.78 |
| % | % | Coûts directs complémentaires | 2 % | 3083.55 | 61.67 |
|  |  | Coûts directs |  |  | 3145.22 |
