# Ouverture de saignées dans maçonnerie de brique en terre cuite à isolation rapportée, pose à joint mince, avec rainureuse électrique et la charge manuelle des décombres dans le camion ou la benne

- Propriété du fichier: CYPE INGENIEROS, S.A.
- Format: FIEBDC-3/2002
- Zone géographique: Côte d'Ivoire
- Coûts indirects: 3.00 %
- Frais généraux: 13.00 %
- Bénéfice: 6.00 %
- TVA: 18.00 %

## F Aménagements et finitions

### FX Travaux complémentaires

#### FXM Maçonnerie

**FXM030** m Ouverture de saignées dans maçonnerie de brique en terre cuite à isolation rapportée, pose à joint mince, avec rainureuse électrique et la charge manuelle des décombres dans le camion ou la benne.
Ouverture de saignées dans maçonnerie de brique en terre cuite à isolation rapportée, pose à joint mince, avec rainureuse électrique sans affecter la stabilité de l'élément constructif. Comprend la préparation de la zone de travail et la protection des éléments de l'environnement qui doivent être maintenus, le nettoyage, l'entassement, le retrait et la charge manuelle des décombres dans le camion ou la benne.
Inclut: Préparation de la zone de travail. Implantation. Réalisation de la saignée avec une rainureuse électrique. Retrait et amassement des décombres. Nettoyage des restes d'ouvrage. Charge des décombres dans le camion ou la benne.
Critère de métré de projet: Longueur moyenne selon documentation graphique du Projet.
Critère de mesure de l'ouvrage: On mesurera la longueur réellement exécutée selon les spécifications du Projet.

| Code | U | Désignation | Quantité | Prix | Montant |
|---|---|---|---|---|---|
| mq06hor010 | h | Bétonnière. (matériel) | 0.006 | 1.13 | 0.01 |
| op00roz010 |  | Rainureuse. | 1.000 | 0.00 | 0.00 |
| mo113 | h | Ouvrier d'exécution I/OE1 VRD espaces privés. (main-d'œuvre) | 0.109 | 0.92 | 0.10 |
| % | % | Coûts directs complémentaires | 2 % | 0.11 | 0.00 |
|  |  | Coûts directs |  |  | 0.11 |
