# Mise en place et fixation d'un petit élément

- Propriété du fichier: CYPE INGENIEROS, S.A.
- Format: FIEBDC-3/2002
- Zone géographique: Côte d'Ivoire
- Coûts indirects: 3.00 %
- Frais généraux: 13.00 %
- Bénéfice: 6.00 %
- TVA: 18.00 %

## F Aménagements et finitions

### FX Travaux complémentaires

#### FXM Maçonnerie

**FXM110** U Mise en place et fixation d'un petit élément, par pose sur le parement en maçonnerie de brique creuse en terre cuite, avec du mortier de ciment, confectionné sur chantier, avec additif hydrofuge, dosage 1:6.
Mise en place et fixation d'un petit élément, par pose sur le parement en maçonnerie de brique creuse en terre cuite, avec du mortier de ciment, confectionné sur chantier, avec additif hydrofuge, dosage 1:6. Comprend l'implantation.
Inclut: Implantation. Réalisation d'ouvertures. Bouchage des trous.
Critère de métré de projet: Nombre d'unités prévues, selon documentation graphique du Projet.
Critère de mesure de l'ouvrage: On mesurera le nombre d'unités réellement exécutées selon les spécifications du Projet.

| Code | U | Désignation | Quantité | Prix | Montant |
|---|---|---|---|---|---|
| mt08aaa010a | m³ | Eau. (matériau) | 0.006 | 1.48 | 0.01 |
| mt01arg005a | t | Sable de carrière, pour mortier préparé sur chantier. (matériau) | 0.002 | 15.88 | 0.03 |
| mt08cem000a | kg | Ciment gris en sacs. (matériau) | 0.380 | 0.11 | 0.04 |
| mt08adt010 | kg | Additif hydrofuge pour imperméabilisation des mortiers ou des bétons. (matériau) | 0.008 | 1.18 | 0.01 |
| mq06hor010 | h | Bétonnière. (matériel) | 0.006 | 1.13 | 0.01 |
| mo020 | h | Compagnon professionnel III/CP2 VRD espaces privés. (main-d'œuvre) | 0.257 | 1.52 | 0.39 |
| mo113 | h | Ouvrier d'exécution I/OE1 VRD espaces privés. (main-d'œuvre) | 0.129 | 0.92 | 0.12 |
| % | % | Coûts directs complémentaires | 2 % | 0.61 | 0.01 |
|  |  | Coûts directs |  |  | 0.62 |
