# Cabine avec porte, de planche phénolique HPL, de 13 mm d'épaisseur

- Propriété du fichier: CYPE INGENIEROS, S.A.
- Format: FIEBDC-3/2002
- Zone géographique: Côte d'Ivoire
- Coûts indirects: 3.00 %
- Frais généraux: 13.00 %
- Bénéfice: 6.00 %
- TVA: 18.00 %

## F Aménagements et finitions

### FZ Zones communes

#### FZV Vestiaires

**FZV050** U Cabine avec porte, de planche phénolique HPL, de 13 mm d'épaisseur.
Fourniture et mise en place de cabine avec porte, de planche phénolique HPL, de 13 mm d'épaisseur, couleur à choisir, de 2000 mm de hauteur et structure en aluminium anodisé. Comprend les éléments de fixation, charnières avec ressort, poignée en acier inoxydable, butoir en caoutchouc, pieds réglables en hauteur et crochet en acier inoxydable. Totalement montée.
Inclut: Implantation. Mise en place, nivellement et fixation de la cabine.
Critère de métré de projet: Nombre d'unités prévues, selon documentation graphique du Projet.
Critère de mesure de l'ouvrage: On mesurera le nombre d'unités réellement mises en place selon les spécifications du Projet.

| Code | U | Désignation | Quantité | Prix | Montant |
|---|---|---|---|---|---|
| mt45cvg010c | U | Cabine avec porte, de planche phénolique HPL, de 13 mm d'épaisseur, couleur à choisir, de 2000 mm de hauteur et structure en aluminium anodisé, y compris charnières avec ressort, poignée en acier inoxydable, butoir en caoutchouc, pieds réglables en hauteur et crochet en acier inoxydable. (matériau) | 1.000 | 482.17 | 482.17 |
| op00ato010 |  | Tournevis. | 1.000 | 0.00 | 0.00 |
| op00tal010 |  | Perceuse. | 1.000 | 0.00 | 0.00 |
| mo011 | h | Compagnon professionnel III/CP2 monteur. (main-d'œuvre) | 0.505 | 1.57 | 0.79 |
| mo080 | h | Ouvrier professionnel II/OP monteur. (main-d'œuvre) | 0.505 | 0.96 | 0.48 |
| % | % | Coûts directs complémentaires | 2 % | 483.44 | 9.67 |
|  |  | Coûts directs |  |  | 493.11 |
