# Réparation non structurale du béton, avec du mortier à prise rapide à base de ciment

- Propriété du fichier: CYPE INGENIEROS, S.A.
- Format: FIEBDC-3/2002
- Zone géographique: Côte d'Ivoire
- Devise: XOF
- Coûts indirects: 3.00 %
- Frais généraux: 13.00 %
- Bénéfice: 6.00 %
- TVA: 18.00 %

## G Structure et gros oeuvre

### GA Transformations et réparations

#### GAE Réparation d'éléments en béton

**GAE110** m² Réparation non structurale du béton, avec du mortier à prise rapide à base de ciment.
Application manuelle de mortier à prise rapide (6 minutes), avec une résistance à la compression à 28 jours supérieure ou égale à 10 N/mm², classe R1, type CC, selon NF EN 1504-3, Euroclasse A1 de réaction au feu, selon NF EN 13501-1, à base de ciments à haute résistance, granulats siliceux sélectionnés et additifs spécifiques, en couche de 7 mm d'épaisseur moyenne, avec finition superficielle talochée avec taloche éponge ou taloche en bois, pour la réparation non structurale des bâtiments et des structures en béton (cavités, creux, nids de graviers, etc.).
Inclut: Humectage de la surface support. Préparation du mélange. Application du produit. Profilage des arêtes. Séchage.
Critère pour le métré: Surface mesurée selon documentation graphique du Projet.
Critère pour le mémoire: On mesurera la surface réellement exécutée selon les spécifications du Projet.

| Code | U | Désignation | Quantité | Prix | Montant |
|---|---|---|---|---|---|
| mt09rep040a | kg | Mortier à prise rapide (6 minutes), avec une résistance à la compression à 28 jours supérieure ou égale à 10 N/mm², classe R1, type CC, selon NF EN 1504-3, Euroclasse A1 de réaction au feu, selon NF EN 13501-1, à base de ciments à haute résistance, granulats siliceux sélectionnés et additifs spécifiques, pour réparation non structurale du béton. (matériau) | 11.900 | 363.90 | 4330.41 |
| mo020 | h | Compagnon professionnel III/CP2 construction. (main-d'œuvre) | 0.523 | 1887.12 | 986.96 |
| mo113 | h | Ouvrier d'exécution I/OE1 construction. (main-d'œuvre) | 0.523 | 1164.21 | 608.88 |
| % | % | Frais de chantier des unités d'ouvrage | 2 % | 5926.25 | 118.53 |
|  |  | Coûts directs |  |  | 6044.78 |
