# Bourrage avec du mortier expansif, en reprise en sous-oeuvre de fondation

- Propriété du fichier: CYPE INGENIEROS, S.A.
- Format: FIEBDC-3/2002
- Zone géographique: Côte d'Ivoire
- Devise: XOF
- Coûts indirects: 3.00 %
- Frais généraux: 13.00 %
- Bénéfice: 6.00 %
- TVA: 18.00 %

## G Structure et gros oeuvre

### GA Transformations et réparations

#### GAO Reprises en sous-oeuvre

**GAO160** m³ Bourrage avec du mortier expansif, en reprise en sous-oeuvre de fondation.
Bourrage via l'injection de mortier expansif, sans retrait, à haute résistance initiale, jusqu'à colmater l'espace présent entre la fondation existante et la nouvelle fondation, ainsi que les cavités pouvant exister après la phase de bétonnage lors des travaux de reprise en sous-oeuvre de fondation, réalisés par parties alternées par phases successives. Comprend la pâte de plâtre et le mastic pour le scellement de l'espace entre la fondation et la reprise en sous-oeuvre.
Inclut: Nettoyage de la face supérieure du rechaussement de la fondation. Humectage des surfaces de contact. Scellement de l'espace entre la fondation et le rechaussement. Mise en place des embouts d'injection. Injection du mortier expansif. Enlèvement du plâtre et des décombres. Nettoyage de l'élément. Chargement des décombres dans le camion ou la benne.
Critère pour le métré: Volume mesuré selon documentation graphique du Projet.
Critère pour le mémoire: On mesurera le volume réellement exécuté selon les spécifications du Projet.

| Code | U | Désignation | Quantité | Prix | Montant |
|---|---|---|---|---|---|
| mt09rec020 | kg | Mortier fluide à base de ciment, légèrement expansif (3% du volume), pour des épaisseurs comprises entre 10 et 30 mm, avec 95 MPa de résistance à la flexo-traction et 10 MPa de résistance à la compression à 28 jours, pour comblements dans les reprise en sous-oeuvre de fondation. (matériau) | 2020.000 | 428.94 | 866458.80 |
| mt09pye010b | m³ | Pâte de plâtre de construction B1, selon NF EN 13279-1. (matériau) | 0.030 | 104423.11 | 3132.69 |
| mt09rec030 | kg | Mastic de scellement, à résine époxy. (matériau) | 2.000 | 6834.97 | 13669.94 |
| mq06eim010 | h | Matériel pour injection manuelle de mortiers fluides et résines. (matériel) | 2.550 | 808.95 | 2062.82 |
| mq06eim020 | U | Embout d'injection pour matériel pour injection manuelle de mortiers fluides et résines. (matériel) | 11.592 | 241.63 | 2800.97 |
| mo042 | h | Compagnon professionnel III/CP2 du béton. (main-d'œuvre) | 2.757 | 1963.87 | 5414.39 |
| mo089 | h | Ouvrier professionnel II/OP du béton. (main-d'œuvre) | 1.379 | 1258.27 | 1735.15 |
| % | % | Frais de chantier des unités d'ouvrage | 2 % | 895274.76 | 17905.50 |
|  |  | Coûts directs |  |  | 913180.26 |
