# Remplissage et nivellement de la surface d'un élément structural en béton durci, avec 5 mm d'épaisseur de mortier fluide, pour usage général

- Propriété du fichier: CYPE INGENIEROS, S.A.
- Format: FIEBDC-3/2002
- Zone géographique: Côte d'Ivoire
- Coûts indirects: 3.00 %
- Frais généraux: 13.00 %
- Bénéfice: 6.00 %
- TVA: 18.00 %

## G Structure et gros oeuvre

### GA Transformations et réparations

#### GAT Transformations d'éléments en béton

**GAT190** m² Remplissage et nivellement de la surface d'un élément structural en béton durci, avec 5 mm d'épaisseur de mortier fluide, pour usage général.
Réalisation d'un remplissage et d'un nivellement de 5 mm d'épaisseur avec du mortier fluide, pour usage général, sur la surface d'un élément structural en béton durci. Comprend l'implantation, le nettoyage de la surface support, la préparation du mélange, le coulage et le séchage du mortier.
Inclut: Implantation. Nettoyage de la surface support. Préparation du mélange. Coulage de la couche de mortier. Séchage du mortier. Nettoyage des restes générés.
Critère de métré de projet: Surface mesurée selon documentation graphique du Projet.
Critère de mesure de l'ouvrage: On mesurera la surface réellement exécutée selon les spécifications du Projet.

| Code | U | Désignation | Quantité | Prix | Montant |
|---|---|---|---|---|---|
| mt09reh360b | kg | Mortier fluide, pour usage général, pour ancrages et remplissages de 5 à 50 mm d'épaisseur. (matériau) | 11.000 | 0.40 | 4.40 |
| mt08aaa010a | m³ | Eau. (matériau) | 0.010 | 1.48 | 0.01 |
| mo020 | h | Compagnon professionnel III/CP2 VRD espaces privés. (main-d'œuvre) | 0.294 | 1.52 | 0.45 |
| mo113 | h | Ouvrier d'exécution I/OE1 VRD espaces privés. (main-d'œuvre) | 0.294 | 0.92 | 0.27 |
| % | % | Coûts directs complémentaires | 2 % | 5.13 | 0.10 |
|  |  | Coûts directs |  |  | 5.23 |
