# Acier formé à froid, dans une structure métallique légère autoportante de toiture inclinée

- Propriété du fichier: CYPE INGENIEROS, S.A.
- Format: FIEBDC-3/2002
- Zone géographique: Côte d'Ivoire
- Devise: XOF
- Coûts indirects: 3.00 %
- Frais généraux: 13.00 %
- Bénéfice: 6.00 %
- TVA: 18.00 %

## G Structure et gros oeuvre

### GC Charpentes et couvertures autoportantes

#### GCA Charpentes acier

**GCA020** kg Acier formé à froid, dans une structure métallique légère autoportante de toiture inclinée.
Acier formé à froid, galvanisé, type DX52D+Z275MA, dans une structure métallique légère autoportante de toiture inclinée à ossature légère de profilés, des séries oméga, L, U, C ou Z; avec rivets pour l'assemblage des profilés entre eux et ancrages mécaniques pour fixation.
Inclut: Implantation. Montage de la structure.
Critère pour le métré: Poids nominal mesuré selon documentation graphique du Projet.
Critère pour le mémoire: On déterminera, à partir du poids obtenu sur bascule officielle des unités arrivées sur le chantier, le poids des unités réellement exécutées selon les spécifications du Projet.

| Code | U | Désignation | Quantité | Prix | Montant |
|---|---|---|---|---|---|
| mt07ali050b | kg | Acier formé à froid, galvanisé, type DX52D+Z275MA, dans une structure métallique légère autoportante de toiture inclinée à ossature légère de profilés, des séries oméga, L, U, C ou Z; avec rivets pour l'assemblage des profilés entre eux et ancrages mécaniques pour fixation. (matériau) | 1.000 | 2604.62 | 2604.62 |
| op00cor020 |  | Coupeuse manuelle de métal, à disque. | 1.000 | 0.00 | 0.00 |
| op00ato010 |  | Tournevis. | 1.000 | 0.00 | 0.00 |
| op00tal010 |  | Perceuse. | 1.000 | 0.00 | 0.00 |
| mo047 | h | Compagnon professionnel III/CP2 charpentier métal. (main-d'œuvre) | 0.016 | 1963.87 | 31.42 |
| mo094 | h | Ouvrier professionnel II/OP charpentier métal. (main-d'œuvre) | 0.016 | 1258.27 | 20.13 |
| % | % | Frais de chantier des unités d'ouvrage | 2 % | 2656.17 | 53.12 |
|  |  | Coûts directs |  |  | 2709.29 |
