# Plot de fondation en béton cyclopéen

- Propriété du fichier: CYPE INGENIEROS, S.A.
- Format: FIEBDC-3/2002
- Zone géographique: Côte d'Ivoire
- Coûts indirects: 3.00 %
- Frais généraux: 13.00 %
- Bénéfice: 6.00 %
- TVA: 18.00 %

## G Structure et gros oeuvre

### GF Fondations

#### GFP Plots

**GFP010** m³ Plot de fondation en béton cyclopéen, réalisé avec béton non armé prêt à l'emploi BCN: CPJ-CEM II/A 32,5 - TP - B 16 - 20/40 - E: 1 - NA - P 18-305, coulage avec moyens manuels, (60% de volume) et galets entre 80 et 150 mm de diamètre (40% de volume).
Réalisation d'un plot de fondation en béton cyclopéen, réalisé avec béton non armé prêt à l'emploi BCN: CPJ-CEM II/A 32,5 - TP - B 16 - 20/40 - E: 1 - NA - P 18-305, coulage avec moyens manuels, (60% de volume) et galets entre 80 et 150 mm de diamètre (40% de volume). Comprend le compactage et le séchage du béton.
Inclut: Implantation et tracé des semelles et des poteaux ou des autres éléments structuraux qui s'appuient sur celles-ci. Coulage et compactage du béton. Déversement des galets dans le béton frais. Couronnement et arase des fondations. Séchage du béton.
Critère de métré de projet: Volume théorique, selon documentation graphique du Projet.
Critère de mesure de l'ouvrage: On mesurera le volume théorique exécuté selon les spécifications du Projet, sans inclure les incréments par excès d'excavation non autorisés.

| Code | U | Désignation | Quantité | Prix | Montant |
|---|---|---|---|---|---|
| mt08aaa010a | m³ | Eau. (matériau) | 0.163 | 1.24 | 0.20 |
| mt01arg000 | t | Sable criblé pour bétons préparés sur chantier. (matériau) | 0.516 | 7.00 | 3.61 |
| mt01arg001o | t | Gros granulats homogénéisés, de taille maximale 20/40 mm, pour bétons préparés sur chantier. (matériau) | 0.584 | 10.24 | 5.98 |
| mt08cem000 | kg | Ciment en sacs, pour béton confectionné sur le chantier. (matériau) | 202.620 | 0.15 | 30.39 |
| mt01are040 | m³ | Galets de 80 à 150 mm de diamètre. (matériau) | 0.400 | 17.55 | 7.02 |
| au00auh040 |  | Vibreur de béton, électrique. | 1.000 | 0.00 | 0.00 |
| mo041 | h | Compagnon professionnel III/CP2 du béton. (main-d'œuvre) | 0.435 | 1.45 | 0.63 |
| mo087 | h | Ouvrier professionnel II/OP du béton. (main-d'œuvre) | 0.435 | 0.87 | 0.38 |
| mo111 | h | Ouvrier d'exécution I/OE1 VRD espaces privés. (main-d'œuvre) | 2.872 | 0.80 | 2.30 |
| mo110 | h | Ouvrier d'exécution I/OE2 VRD espaces privés. (main-d'œuvre) | 1.708 | 0.81 | 1.38 |
| % | % | Coûts directs complémentaires | 2 % | 51.89 | 1.04 |
|  |  | Coûts directs |  |  | 52.93 |
