# Cintre en bois pour arc

- Propriété du fichier: CYPE INGENIEROS, S.A.
- Format: FIEBDC-3/2002
- Zone géographique: Côte d'Ivoire
- Devise: XOF
- Coûts indirects: 3.00 %
- Frais généraux: 13.00 %
- Bénéfice: 6.00 %
- TVA: 18.00 %

## P Interventions préalables

### PA Étaiement d'éléments de structure

#### PAV Étaiement d'arcs et de voûtes

**PAV010** U Cintre en bois pour arc.
Cintre en bois de pin, amortissable en 5 utilisations, pour l'étaiement pendant la phase d'exécution et jusqu'à ce que l'élément structural soit en condition de reprendre les efforts, en arc en plein cintre, 200 cm de portée, 100 cm de flèche et 24 cm de largeur, appuyé sur des poutrelles en bois et des étais métalliques télescopiques de 3 m de hauteur, amortissables en 150 utilisations, dimensionné pour supporter une charge maximale de travail de 200 kg/m². Comprend les entailles, les matériaux de fixation, les dispositifs d'enchaînement, le scellement des joints entre les pièces, les chutes, les découpes, l'aplomb et le nivellement de l'ensemble, le cintrage et décintrage postérieur avec les moyens adéquats.
Inclut: Nettoyage et préparation de la zone d'appui. Montage et mise en place des éléments d'étaiement. Montage et mise en place des éléments formant le faîtage. Application du décoffrant. Recouvrement des joints entre les pièces en bois. Mise en place des dispositifs d'enchaînement. Aplomb et nivellement de l'ensemble. Humectage du bois. Démontage et enlèvement de l'ensemble lorsque l'élément est en conditions de supporter les efforts.
Critère pour le métré: Nombre d'unités prévues, selon documentation graphique du Projet.
Critère pour le mémoire: On mesurera le nombre d'unités réellement exécutées selon les spécifications du Projet.

| Code | U | Désignation | Quantité | Prix | Montant |
|---|---|---|---|---|---|
| mt08cim010aa | m² | Cintre en bois de pin, dimensionné pour supporter une charge de travail maximale de 200 kg/m², pour la réalisation d'un arc structural plein cintre. (matériau) | 0.151 | 53793.72 | 8122.85 |
| mt50spa050n | m³ | Grosse planche en bois de pin, dimensions 20x10 cm. (matériau) | 0.009 | 371399.36 | 3342.59 |
| mt50spa101 | kg | Clous en acier. (matériau) | 0.300 | 1583.01 | 474.90 |
| mt50spa081a | U | Étai métallique télescopique, allant jusqu'à 3 m de hauteur. (matériau) | 0.027 | 16280.69 | 439.58 |
| op00sie020 |  | Scie circulaire à disque fixe, pour table de travail. | 1.000 | 0.00 | 0.00 |
| op00tal010 |  | Perceuse. | 1.000 | 0.00 | 0.00 |
| mo017 | h | Compagnon professionnel III/CP2 menuisier bois. (main-d'œuvre) | 1.237 | 1914.41 | 2368.13 |
| mo058 | h | Ouvrier professionnel II/OP menuisier bois. (main-d'œuvre) | 0.619 | 1217.40 | 753.57 |
| % | % | Frais de chantier des unités d'ouvrage | 2 % | 15501.62 | 310.03 |
|  |  | Coûts directs |  |  | 15811.65 |
