# Transport et retrait d'un échafaudage roulant

- Propriété du fichier: CYPE INGENIEROS, S.A.
- Format: FIEBDC-3/2002
- Zone géographique: Côte d'Ivoire
- Devise: XOF
- Coûts indirects: 3.00 %
- Frais généraux: 13.00 %
- Bénéfice: 6.00 %
- TVA: 18.00 %

## P Interventions préalables

### PH Équipements pour travaux en hauteur

#### PHE Échafaudages

**PHE100** U Transport et retrait d'un échafaudage roulant.
Transport et retrait d'un échafaudage roulant, avec plateforme de travail de 3x1 m², jusqu'à une hauteur de 3 m, constitué d'une structure tubulaire en acier galvanisé à chaud, préparé pour supporter une charge de 2,0 kN/m² uniformément répartie sur la plateforme et une charge ponctuelle de 1,5 kN.
Critère pour le métré: Nombre d'unités prévues, selon documentation graphique du Projet.
Critère pour le mémoire: On mesurera le nombre d'unités réellement exécutées selon les spécifications du Projet.

| Code | U | Désignation | Quantité | Prix | Montant |
|---|---|---|---|---|---|
| mq13ats053a | U | Transport au site et retrait d'échafaudage roulant, avec plateforme de travail de 3x1 m² de surface, située à une hauteur de 3 m, constituée de structure tubulaire en acier galvanisé à chaud de 48,3 mm de diamètre et 3,2 mm d'épaisseur, fabriquée en respectant les exigences de qualité requises dans la norme NF EN ISO 9001 et selon NF EN 12810 et NF EN 12811, préparée pour supporter une charge de 2,0 kN/m² uniformément répartie sur la plateforme et une charge ponctuelle de 1,5 kN. (matériel) | 1.159 | 146035.41 | 169255.04 |
| % | % | Frais de chantier des unités d'ouvrage | 2 % | 169255.04 | 3385.10 |
|  |  | Coûts directs |  |  | 172640.14 |
