# Emballage de mobilier (approximativement 2 U/m³), à l'aide de lames en polyéthylène transparent, d'un film alvéolaire et de boîtes en carton, pour le transport jusqu'au lieu de stockage

- Propriété du fichier: CYPE INGENIEROS, S.A.
- Format: FIEBDC-3/2002
- Zone géographique: Côte d'Ivoire
- Coûts indirects: 3.00 %
- Frais généraux: 13.00 %
- Bénéfice: 6.00 %
- TVA: 18.00 %

## P Interventions préalables

### PT Protection ou déplacement des éléments

#### PTP Protection

**PTP020** m³ Emballage de mobilier (approximativement 2 U/m³), à l'aide de lames en polyéthylène transparent, d'un film alvéolaire et de boîtes en carton, pour le transport jusqu'au lieu de stockage.
Fourniture et mise en place de lames en polyéthylène transparent, d'un film alvéolaire et de boîtes en carton, pour emballage du mobilier (approximativement 2 U/m³), pour le transport jusqu'au lieu de stockage. Comprend la partie proportionnelle de granules en polystyrène expansé pour les boîtes, de ruban adhésif, ramassage et charge des restes dans le camion ou le container.
Inclut: Emballage du mobilier. Nettoyage et enlèvement des restes à la benne.
Critère de métré de projet: Volume mesuré selon documentation graphique du Projet.
Critère de mesure de l'ouvrage: On mesurera le volume réellement exécuté selon les spécifications du Projet.

| Code | U | Désignation | Quantité | Prix | Montant |
|---|---|---|---|---|---|
| mt32war020 | m² | Lame de polyéthylène transparente, de 0,2 mm d'épaisseur. (matériau) | 2.117 | 0.18 | 0.38 |
| mt32war050 | m² | Film alvéolaire pour emballer. (matériau) | 2.117 | 0.65 | 1.38 |
| mt32war030 | m | Ruban plastique auto-adhésif. (matériau) | 2.419 | 0.04 | 0.10 |
| mt32war040 | m² | Carton plissé pour emballage. (matériau) | 1.050 | 0.36 | 0.38 |
| mt32war070 | kg | Granules en polystyrène expansé, de 10 kg/m³ de densité et granulométrie comprise entre 2 et 3 mm, pour protection et emballage. (matériau) | 0.105 | 6.90 | 0.72 |
| mo113 | h | Ouvrier d'exécution I/OE1 VRD espaces privés. (main-d'œuvre) | 0.685 | 0.92 | 0.63 |
| % | % | Coûts directs complémentaires | 2 % | 3.59 | 0.07 |
|  |  | Coûts directs |  |  | 3.66 |
