# Porte-rouleaux de réserve de 210 mm de longueur, d'acier inoxydable AISI 304 avec finition chromée

- Propriété du fichier: CYPE INGENIEROS, S.A.
- Format: FIEBDC-3/2002
- Zone géographique: Côte d'Ivoire
- Devise: XOF
- Coûts indirects: 3.00 %
- Frais généraux: 13.00 %
- Bénéfice: 6.00 %
- TVA: 18.00 %

## T Équipements techniques

### TB Équipements sanitaires

#### TBA Accessoires

**TBA030** U Porte-rouleaux de réserve de 210 mm de longueur, d'acier inoxydable AISI 304 avec finition chromée.
Porte-rouleaux de réserve de 210 mm de longueur, d'acier inoxydable AISI 304 avec finition chromée, fixé au support avec les fixations fournies par le fabricant. Totalement monté.
Inclut: Implantation et tracé sur le parement de l'emplacement de l'accessoire. Mise en place et fixation des accessoires de support.
Critère de métré de projet: Nombre d'unités prévues, selon documentation graphique du Projet.
Critère de mesure de l'ouvrage: On mesurera le nombre d'unités réellement mises en place selon les spécifications du Projet.

| Code | U | Désignation | Quantité | Prix | Montant |
|---|---|---|---|---|---|
| mt31abp051a | U | Porte-rouleaux de réserve de 210 mm de longueur, d'acier inoxydable AISI 304 avec finition chromée. (matériau) | 1.000 | 20897.17 | 20897.17 |
| op00ato010 |  | Tournevis. | 1.000 | 0.00 | 0.00 |
| op00tal010 |  | Perceuse. | 1.000 | 0.00 | 0.00 |
| mo107 | h | Ouvrier professionnel II/OP plombier. (main-d'œuvre) | 0.130 | 751.60 | 97.71 |
| % | % | Coûts directs complémentaires | 2 % | 20994.88 | 419.90 |
|  |  | Coûts directs |  |  | 21414.78 |
