# WC en porcelaine sanitaire

- Propriété du fichier: CYPE INGENIEROS, S.A.
- Format: FIEBDC-3/2002
- Zone géographique: Côte d'Ivoire
- Devise: XOF
- Coûts indirects: 3.00 %
- Frais généraux: 13.00 %
- Bénéfice: 6.00 %
- TVA: 18.00 %

## T Équipements techniques

### TB Équipements sanitaires

#### TBW WCs et urinoirs

**TBW070** U WC en porcelaine sanitaire, suspendu, avec sortie pour connexion horizontale, gamme haute, couleur, de 560x440 mm, avec lunette et abattant laqués, à chute amortie. Comprend les éléments de fixation et le silicone pour le scellage des joints.
WC en porcelaine sanitaire, suspendu, avec sortie pour connexion horizontale, gamme haute, couleur, de 560x440 mm, avec lunette et abattant laqués, à chute amortie. Comprend les éléments de fixation et le silicone pour le scellage des joints.
Inclut: Implantation. Mise en place et fixation de l'appareil. Montage de la bonde. Connexion au réseau d'évacuation. Connexion au réseau d'eau froide. Contrôle de son bon fonctionnement. Scellage des joints.
Critère de métré de projet: Nombre d'unités prévues, selon documentation graphique du Projet.
Critère de mesure de l'ouvrage: On mesurera le nombre d'unités réellement mises en place selon les spécifications du Projet.

| Code | U | Désignation | Quantité | Prix | Montant |
|---|---|---|---|---|---|
| mt30ips020xj | U | WC en porcelaine sanitaire, suspendu, avec sortie pour connexion horizontale, gamme haute, couleur, de 560x440 mm, avec lunette et abattant laqués, à chute amortie, selon NF EN 997. (matériau) | 1.000 | 403433.48 | 403433.48 |
| mt30www005 | U | Cartouche de 300 ml de sillicone acide monocomposant, fongicide, pour le scellage des joints en milieux humides. (matériau) | 0.012 | 4683.36 | 56.20 |
| op00ato010 |  | Tournevis. | 1.000 | 0.00 | 0.00 |
| op00mar010 |  | Marteau. | 1.000 | 0.00 | 0.00 |
| op00tal010 |  | Perceuse. | 1.000 | 0.00 | 0.00 |
| mo008 | h | Compagnon professionnel III/CP2 plombier. (main-d'œuvre) | 1.935 | 1215.93 | 2352.82 |
| % | % | Frais de chantier des unités d'ouvrage | 2 % | 405842.50 | 8116.85 |
|  |  | Coûts directs |  |  | 413959.35 |
