# Émetteur électrique pour système de chauffage par plafond chauffant, avec faux plafond continu

- Propriété du fichier: CYPE INGENIEROS, S.A.
- Format: FIEBDC-3/2002
- Zone géographique: Côte d'Ivoire
- Devise: XOF
- Coûts indirects: 3.00 %
- Frais généraux: 13.00 %
- Bénéfice: 6.00 %
- TVA: 18.00 %

## T Équipements techniques

### TC ECS et chauffage

#### TCL Électricité

**TCL050** U Émetteur électrique pour système de chauffage par plafond chauffant, avec faux plafond continu.
Film radiant électrique, fourni en rouleau, pour système de chauffage par plafond chauffant, avec faux plafond continu, puissance 26 W (135 W/m²), dimensions 400x585 mm, alimentation monophasée à 230 V. Totalement monté, connecté et testé.
Inclut: Appui de l'émetteur sur les supports du faux plafond. Connexion électrique.
Critère pour le métré: Nombre d'unités prévues, selon documentation graphique du Projet.
Critère pour le mémoire: On mesurera le nombre d'unités réellement exécutées selon les spécifications du Projet.

| Code | U | Désignation | Quantité | Prix | Montant |
|---|---|---|---|---|---|
| mt38ilo105bah1 | U | Film radiant électrique, fourni en rouleau, pour système de chauffage par plafond chauffant, avec faux plafond continu, puissance 26 W (135 W/m²), dimensions 400x585 mm, alimentation monophasée à 230 V. (matériau) | 1.000 | 22159.86 | 22159.86 |
| mo004 | h | Compagnon professionnel III/CP2 chauffagiste. (main-d'œuvre) | 0.049 | 1544.91 | 75.70 |
| mo103 | h | Ouvrier professionnel II/OP chauffagiste. (main-d'œuvre) | 0.025 | 961.34 | 24.03 |
| % | % | Frais de chantier des unités d'ouvrage | 2 % | 22259.59 | 445.19 |
|  |  | Coûts directs |  |  | 22704.78 |
