# Système de chauffage par plancher chauffant pour l'industrie et le secteur tertiaire, avec couche de mortier

- Propriété du fichier: CYPE INGENIEROS, S.A.
- Format: FIEBDC-3/2002
- Zone géographique: Côte d'Ivoire
- Devise: XOF
- Coûts indirects: 3.00 %
- Frais généraux: 13.00 %
- Bénéfice: 6.00 %
- TVA: 18.00 %

## T Équipements techniques

### TC ECS et chauffage

#### TCM Émetteurs à eau

**TCM160** m² Système de chauffage par plancher chauffant pour l'industrie et le secteur tertiaire, avec couche de mortier.
Système de chauffage par plancher rayonnant dalle à plots, composé de: dalle à plots en polystyrène expansé modifié (NEO-EPS) et recouvrement thermoformé en polyéthylène (PE), avec amélioration de l'isolation acoustique au bruit aérien et au bruit de choc, de 1450x850 mm et 40 mm d'épaisseur, bande en mousse de polyéthylène (PE), de 200x10 mm, tube en polyéthylène réticulé (PE-Xa) avec barrière d'oxygène et couche de protection en polyéthylène (PE) modifié, de 16 mm de diamètre extérieur et 2 mm d'épaisseur et mortier autonivelant, CA - C20 - F4 selon NF EN 13813, de 40 mm d'épaisseur. Totalement monté, connecté et testé.
Inclut: Préparation et nettoyage de la surface d'appui. Implantation de l'installation. Fixation du socle périmétrique. Mise en place des dalles. Implantation des tuyaux. Mise en place et fixation des tuyaux. Coulage et extension de la couche de mortier autonivelante.
Critère pour le métré: Surface utile, mesurée selon documentation graphique du Projet.
Critère pour le mémoire: On mesurera la surface réellement exécutée selon les spécifications du Projet.

| Code | U | Désignation | Quantité | Prix | Montant |
|---|---|---|---|---|---|
| mt17epu019a | m | Bande en mousse de polyéthylène (PE), de 200x10 mm. (matériau) | 0.600 | 2877.46 | 1726.48 |
| mt17epu005d | m² | Dalle à plots en polystyrène expansé modifié (NEO-EPS) et recouvrement thermoformé en polyéthylène (PE), avec amélioration de l'isolation acoustique au bruit aérien et au bruit de choc, de 1450x850 mm et 40 mm d'épaisseur, avec propagation retardée de la flamme Euroclasse E, pas de pose multiple de 5 cm, valide pour tube de 16 mm de diamètre, avec liaison entre panneaux par recouvrement pour éviter les ponts thermiques et les filtrations de mortier. (matériau) | 1.000 | 45528.13 | 45528.13 |
| mt37tpu012a | m | Tube en polyéthylène réticulé (PE-Xa) avec barrière d'oxygène et couche de protection en polyéthylène (PE) modifié, de 16 mm de diamètre extérieur et 2 mm d'épaisseur, selon NF EN ISO 15875-2. (matériau) | 5.000 | 2506.44 | 12532.20 |
| mt09mal020a | m³ | Mortier autonivelant, CA - C20 - F4 selon NF EN 13813, à base de sulfate calcaire, pour épaisseurs de 2,5 à 7,0 cm, utilisé en nivellement des revêtement. (matériau) | 0.040 | 182800.21 | 7312.01 |
| mt08aaa010a | m³ | Eau. (matériau) | 0.004 | 1054.78 | 4.22 |
| mq06pym020 | h | Mélangeuse-pompeuse pour mortiers autonivelants. (matériel) | 0.058 | 5118.77 | 296.89 |
| mo004 | h | Compagnon professionnel III/CP2 chauffagiste. (main-d'œuvre) | 0.769 | 1939.14 | 1491.20 |
| mo103 | h | Ouvrier professionnel II/OP chauffagiste. (main-d'œuvre) | 0.769 | 1207.61 | 928.65 |
| mo031 | h | Compagnon professionnel III/CP2 chapiste. (main-d'œuvre) | 0.057 | 1887.12 | 107.57 |
| mo069 | h | Ouvrier professionnel II/OP chapiste. (main-d'œuvre) | 0.057 | 1209.92 | 68.97 |
| % | % | Frais de chantier des unités d'ouvrage | 2 % | 69996.32 | 1399.93 |
|  |  | Coûts directs |  |  | 71396.25 |
