# Luminaire carré de plafond Downlight à optique fixe

- Propriété du fichier: CYPE INGENIEROS, S.A.
- Format: FIEBDC-3/2002
- Zone géographique: Côte d'Ivoire
- Devise: XOF
- Coûts indirects: 3.00 %
- Frais généraux: 13.00 %
- Bénéfice: 6.00 %
- TVA: 18.00 %

## T Équipements techniques

### TE Éclairage

#### TEI Équipements intérieurs

**TEI050** U Luminaire carré de plafond Downlight à optique fixe, de 100x100x71 mm, pour 1 DEL de 4 W, de couleur blanc chaud (3000K); avec cadre extérieur et corps intérieur d'aluminium injecté, finition thermo-émaillée, de couleur noire; protection IP20 et isolation classe F. Installation encastrée. Comprend les lampes.
Luminaire carré de plafond Downlight à optique fixe, de 100x100x71 mm, pour 1 DEL de 4 W, de couleur blanc chaud (3000K); avec cadre extérieur et corps intérieur d'aluminium injecté, finition thermo-émaillée, de couleur noire; protection IP20 et isolation classe F. Installation encastrée. Comprend les lampes.
Inclut: Implantation. Montage, connexion et contrôle de son bon fonctionnement.
Critère pour le métré: Nombre d'unités prévues, selon documentation graphique du Projet.
Critère pour le mémoire: On mesurera le nombre d'unités réellement exécutées selon les spécifications du Projet.
Critère d'évaluation économique: Le prix ne comprend pas les travaux auxiliaires de maçonnerie pour installations.

| Code | U | Désignation | Quantité | Prix | Montant |
|---|---|---|---|---|---|
| mt34ode440bg | U | Luminaire carré de plafond Downlight à optique fixe, de 100x100x71 mm, pour 1 DEL de 4 W, de couleur blanc chaud (3000K); avec cadre extérieur et corps intérieur d'aluminium injecté, finition thermo-émaillée, de couleur noire; protection IP20 et isolation classe F. (matériau) | 1.000 | 122262.14 | 122262.14 |
| mo003 | h | Compagnon professionnel III/CP2 électricien. (main-d'œuvre) | 0.489 | 1244.56 | 608.59 |
| mo102 | h | Ouvrier professionnel II/OP électricien. (main-d'œuvre) | 0.489 | 773.51 | 378.25 |
| % | % | Frais de chantier des unités d'ouvrage | 2 % | 123248.98 | 2464.98 |
|  |  | Coûts directs |  |  | 125713.96 |
