# Luminaire linéaire, avec lampe LED. Installation encastrée

- Propriété du fichier: CYPE INGENIEROS, S.A.
- Format: FIEBDC-3/2002
- Zone géographique: Côte d'Ivoire
- Devise: XOF
- Coûts indirects: 3.00 %
- Frais généraux: 13.00 %
- Bénéfice: 6.00 %
- TVA: 18.00 %

## T Équipements techniques

### TE Éclairage

#### TEI Équipements intérieurs

**TEI210** U Luminaire linéaire, avec lampe LED. Installation encastrée.
Luminaire linéaire de plafond, en tôle d'acier, finition thermo-émaillée, de couleur blanche finition mate, non réglable, de 26 W, alimentation à 220/240 V et 50-60 Hz, de 1200x166x67 mm, avec trois lampes LED LED830, température de couleur 3000 K, optique constitué de réflecteur recouvert avec aluminium vaporisé, finition très brillante, à rendement élevé, faisceau de lumière extensif 72°, cadre de recouvrement, taux d'éblouissement unifié inférieur à 19, indice de reproduction chromatique supérieure à 80, flux lumineux 2558 lumens, degré de protection IP40, avec kit de départ et de fin de ligne pour luminaire linéaire. Installation encastrée.
Critère d'évaluation économique: Le prix ne comprend pas les travaux auxiliaires de maçonnerie pour installations.
Inclut: Implantation. Montage, connexion et contrôle de son bon fonctionnement.
Critère pour le métré: Nombre d'unités prévues, selon documentation graphique du Projet.
Critère pour le mémoire: On mesurera le nombre d'unités réellement exécutées selon les spécifications du Projet.

| Code | U | Désignation | Quantité | Prix | Montant |
|---|---|---|---|---|---|
| mt34lle100a | U | Luminaire linéaire de plafond, en tôle d'acier, finition thermo-émaillée, de couleur blanche finition mate, non réglable, de 26 W, alimentation à 220/240 V et 50-60 Hz, de 1200x166x67 mm, avec trois lampes LED LED830, température de couleur 3000 K, optique constitué de réflecteur recouvert avec aluminium vaporisé, finition très brillante, à rendement élevé, faisceau de lumière extensif 72°, cadre de recouvrement, taux d'éblouissement unifié inférieur à 19, indice de reproduction chromatique supérieure à 80, flux lumineux 2558 lumens, degré de protection IP40, à encastrer. (matériau) | 1.000 | 268474.93 | 268474.93 |
| mt34lle101a | U | Kit de départ et de fin de ligne pour luminaire linéaire, avec barrettes de dominos. (matériau) | 1.000 | 7169.73 | 7169.73 |
| mo003 | h | Compagnon professionnel III/CP2 électricien. (main-d'œuvre) | 0.340 | 1939.14 | 659.31 |
| mo102 | h | Ouvrier professionnel II/OP électricien. (main-d'œuvre) | 0.340 | 1207.61 | 410.59 |
| % | % | Frais de chantier des unités d'ouvrage | 2 % | 276714.56 | 5534.29 |
|  |  | Coûts directs |  |  | 282248.85 |
