# Unité intérieure d'air conditionné, de plafond avec distribution non gainée, pour gaz R-410A

- Propriété du fichier: CYPE INGENIEROS, S.A.
- Format: FIEBDC-3/2002
- Zone géographique: Côte d'Ivoire
- Devise: XOF
- Coûts indirects: 3.00 %
- Frais généraux: 13.00 %
- Bénéfice: 6.00 %
- TVA: 18.00 %

## T Équipements techniques

### TV Climatisation et ventilation

#### TVB Système Toshiba à débit de réfrigérant variable

**TVB140** U Unité intérieure d'air conditionné, de plafond avec distribution non gainée, pour gaz R-410A.
Unité intérieure d'air conditionné, de plafond avec distribution non gainable, système VRF, pour gaz R-410A/R-32, alimentation monophasée (230V/50Hz), modèle MMC-UP0151HP-E "TOSHIBA", puissance frigorifique nominale 4,5 kW (température de bulbe sec de l'air intérieur 27°C, température de bulbe humide de l'air intérieur 19°C, température de bulbe sec de l'air extérieur 35°C, température de bulbe humide de l'air extérieur 24°C), puissance calorifique nominale 5 kW (température de bulbe sec de l'air intérieur 20°C, température de bulbe humide de l'air extérieur 6°C), consommation électrique nominale 0,033 kW, pression sonore à élevée/moyenne/faible vitesse 36/34/28 dBA, puissance sonore à vitesse élevée 51 dBA, débit d'air à élevée/moyenne/faible vitesse 840/690/540 m³/h, de 235x950x690 mm et 23 kg, avec détendeur électronique, capteur de pression et contrôle individuel de température par microprocesseur pour le réglage du flux de réfrigérant, prise d'air extérieur. Régulation: contrôle à distance sans fil, modèle RBC-AXU31C-E.
Critère d'évaluation économique: Le prix ne comprend ni la canalisation ni le câblage électrique d'alimentation.
Inclut: Implantation. Mise en place et fixation. Connexion aux lignes frigorifiques. Connexion au réseau électrique. Connexion au réseau de tout à l'égout. Mise en marche.
Critère pour le métré: Nombre d'unités prévues, selon documentation graphique du Projet.
Critère pour le mémoire: On mesurera le nombre d'unités réellement exécutées selon les spécifications du Projet.

| Code | U | Désignation | Quantité | Prix | Montant |
|---|---|---|---|---|---|
| mt42tsb171a | U | Unité intérieure d'air conditionné, de plafond avec distribution non gainable, système VRF, pour gaz R-410A/R-32, alimentation monophasée (230V/50Hz), modèle MMC-UP0151HP-E "TOSHIBA", puissance frigorifique nominale 4,5 kW (température de bulbe sec de l'air intérieur 27°C, température de bulbe humide de l'air intérieur 19°C, température de bulbe sec de l'air extérieur 35°C, température de bulbe humide de l'air extérieur 24°C), puissance calorifique nominale 5 kW (température de bulbe sec de l'air intérieur 20°C, température de bulbe humide de l'air extérieur 6°C), consommation électrique nominale 0,033 kW, pression sonore à élevée/moyenne/faible vitesse 36/34/28 dBA, puissance sonore à vitesse élevée 51 dBA, débit d'air à élevée/moyenne/faible vitesse 840/690/540 m³/h, de 235x950x690 mm et 23 kg, avec détendeur électronique, capteur de pression et contrôle individuel de température par microprocesseur pour le réglage du flux de réfrigérant, prise d'air extérieur. (matériau) | 1.000 | 1808796.08 | 1808796.08 |
| mt42tsb597b | U | Contrôle à distance sans fil, modèle RBC-AXU31C-E "TOSHIBA", constitué de commande par infrarouges et récepteur pour installation dans l'unité intérieure d'air conditionné. (matériau) | 1.000 | 235084.30 | 235084.30 |
| mo005 | h | Compagnon professionnel III/CP2 installateur de climatisation. (main-d'œuvre) | 1.132 | 1939.14 | 2195.11 |
| mo104 | h | Ouvrier professionnel II/OP installateur de climatisation. (main-d'œuvre) | 1.132 | 1207.61 | 1367.01 |
| % | % | Frais de chantier des unités d'ouvrage | 2 % | 2047442.50 | 40948.85 |
|  |  | Coûts directs |  |  | 2088391.35 |
