# Déviation d'une ligne frigorifique constituée de deux joints, un pour la ligne de liquide et un autre pour la ligne de gaz, modèle DIS-371-1 "MITSUBISHI HEAVY INDUSTRIES"

- Propriété du fichier: CYPE INGENIEROS, S.A.
- Format: FIEBDC-3/2002
- Zone géographique: Côte d'Ivoire
- Coûts indirects: 3.00 %
- Frais généraux: 13.00 %
- Bénéfice: 6.00 %
- TVA: 18.00 %

## T Équipements techniques

### TV Climatisation et ventilation

#### TVI Système Mitsubishi Heavy Industries à débit de réfrigérant variable

**TVI090** U Déviation d'une ligne frigorifique constituée de deux joints, un pour la ligne de liquide et un autre pour la ligne de gaz, modèle DIS-371-1 "MITSUBISHI HEAVY INDUSTRIES".
Fourniture et installation de déviation d'une ligne frigorifique constituée de deux joints, un pour la ligne de liquide et un autre pour la ligne de gaz, modèle DIS-371-1 "MITSUBISHI HEAVY INDUSTRIES". Totalement montée et connectée.
Inclut: Connexion.
Critère de métré de projet: Nombre d'unités prévues, selon documentation graphique du Projet.
Critère de mesure de l'ouvrage: On mesurera le nombre d'unités réellement exécutées selon les spécifications du Projet.

| Code | U | Désignation | Quantité | Prix | Montant |
|---|---|---|---|---|---|
| mt42mhi530c | U | Ensemble de deux joints, un pour la ligne de liquide et un autre pour la ligne de gaz, système air-air multisplit avec débit variable de réfrigérant, modèle DIS-371-1 "MITSUBISHI HEAVY INDUSTRIES", avec une capacité maximale d'unités intérieures connectées en aval dont la somme des indices de capacité est supérieure ou égale à 370 et inférieure à 540. (matériau) | 1.000 | 229.87 | 229.87 |
| mo005 | h | Compagnon professionnel III/CP2 installateur de climatisation. (main-d'œuvre) | 0.060 | 1.57 | 0.09 |
| mo104 | h | Ouvrier professionnel II/OP installateur de climatisation. (main-d'œuvre) | 0.060 | 0.96 | 0.06 |
| % | % | Coûts directs complémentaires | 2 % | 230.02 | 4.60 |
|  |  | Coûts directs |  |  | 234.62 |
