# Déviation d'une ligne frigorifique constituée d'ensemble de deux joints Refnet

- Propriété du fichier: CYPE INGENIEROS, S.A.
- Format: FIEBDC-3/2002
- Zone géographique: Côte d'Ivoire
- Devise: XOF
- Coûts indirects: 3.00 %
- Frais généraux: 13.00 %
- Bénéfice: 6.00 %
- TVA: 18.00 %

## T Équipements techniques

### TV Climatisation et ventilation

#### TVK Système Daikin à débit de réfrigérant variable

**TVK190** U Déviation d'une ligne frigorifique constituée d'ensemble de deux joints Refnet, une pour la ligne de liquide et l'autre pour la ligne de gaz, pour système VRV (Volume de Réfrigérant Variable), modèle KHRQ22M75T "DAIKIN", avec indice maximum de connexion des unités intérieure de 1000.
Déviation d'une ligne frigorifique constituée d'ensemble de deux joints Refnet, une pour la ligne de liquide et l'autre pour la ligne de gaz, pour système VRV (Volume de Réfrigérant Variable), modèle KHRQ22M75T "DAIKIN", avec indice maximum de connexion des unités intérieure de 1000.
Inclut: Connexion.
Critère de métré de projet: Nombre d'unités prévues, selon documentation graphique du Projet.
Critère de mesure de l'ouvrage: On mesurera le nombre d'unités réellement exécutées selon les spécifications du Projet.

| Code | U | Désignation | Quantité | Prix | Montant |
|---|---|---|---|---|---|
| mt42dai600d | U | Ensemble de deux joints Refnet, une pour la ligne de liquide et l'autre pour la ligne de gaz, pour système VRV (Volume de Réfrigérant Variable), modèle KHRQ22M75T "DAIKIN", avec indice maximum de connexion des unités intérieure de 1000. (matériau) | 1.000 | 204506.88 | 204506.88 |
| mo005 | h | Compagnon professionnel III/CP2 installateur de climatisation. (main-d'œuvre) | 0.061 | 1215.93 | 74.17 |
| mo104 | h | Ouvrier professionnel II/OP installateur de climatisation. (main-d'œuvre) | 0.061 | 751.60 | 45.85 |
| % | % | Coûts directs complémentaires | 2 % | 204626.90 | 4092.54 |
|  |  | Coûts directs |  |  | 208719.44 |
