# Équipement eau-eau, pompe à chaleur, pour production d'E.C.S., chauffage et refroidissement

- Propriété du fichier: CYPE INGENIEROS, S.A.
- Format: FIEBDC-3/2002
- Zone géographique: Côte d'Ivoire
- Devise: XOF
- Coûts indirects: 3.00 %
- Frais généraux: 13.00 %
- Bénéfice: 6.00 %
- TVA: 18.00 %

## T Équipements techniques

### TV Climatisation et ventilation

#### TVP PAC et roof-top

**TVP210** U Équipement eau-eau, pompe à chaleur, pour production d'E.C.S., chauffage et refroidissement.
Pompe à chaleur réversible eau-eau, classe d'efficacité énergétique A++, puissance calorifique nominale 5,9 kW, COP 4,6, puissance frigorifique nominale 6,9 kW, EER 5,2, pression sonore 35 dBA, dimensions 1183x595x600 mm, poids 168 kg, alimentation monophasée à 230 V, avec température de départ jusqu'à 65°C, circuit réfrigérant avec injection de vapeur EVI à rendement élevé, vanne à 4 voies pour inversion de cycle, échangeurs à plaques en acier inoxydable à haute capacité avec injection de liquide, réfrigérant R-410A, chauffage électrique additionnel de puissance configurable jusqu'à 9 kW, système de contrôle, avec contrôle de la température avec sonde extérieure, écran digital, par câble, programmation quotidienne et hebdomadaire, pour le contrôle de plusieurs circuits de chauffage avec des modules et des thermostats additionnels, et module hydraulique avec échangeur à plaques, pour l'approvisionnement énergétique du puits d'eaux souterraines, et pompes de circulation à haute efficacité. Totalement montée, connectée et mise en marche par l'entreprise installatrice pour le contrôle de son bon fonctionnement.
Inclut: Implantation de l'unité. Mise en place et fixation de l'unité et de ses accessoires. Connecté aux réseaux de conduction d'eau, électrique et de récupération des condensats. Mise en marche.
Critère pour le métré: Nombre d'unités prévues, selon documentation graphique du Projet.
Critère pour le mémoire: On mesurera le nombre d'unités réellement exécutées selon les spécifications du Projet.

| Code | U | Désignation | Quantité | Prix | Montant |
|---|---|---|---|---|---|
| mt42vai052d | U | Pompe à chaleur réversible eau-eau, classe d'efficacité énergétique A++, puissance calorifique nominale 5,9 kW, COP 4,6, puissance frigorifique nominale 6,9 kW, EER 5,2, pression sonore 35 dBA, dimensions 1183x595x600 mm, poids 168 kg, alimentation monophasée à 230 V, avec température de départ jusqu'à 65°C, circuit réfrigérant avec injection de vapeur EVI à rendement élevé, vanne à 4 voies pour inversion de cycle, échangeurs à plaques en acier inoxydable à haute capacité avec injection de liquide, réfrigérant R-410A, chauffage électrique additionnel de puissance configurable jusqu'à 9 kW, système de contrôle, avec contrôle de la température avec sonde extérieure, écran digital, par câble, programmation quotidienne et hebdomadaire, pour le contrôle de plusieurs circuits de chauffage avec des modules et des thermostats additionnels, et module hydraulique avec échangeur à plaques, pour l'approvisionnement énergétique du puits d'eaux souterraines, et pompes de circulation à haute efficacité. (matériau) | 1.000 | 10857035.55 | 10857035.55 |
| mt42eco100dh | U | Ballon échangeur d'E.C.S. en acier inoxydable AISI 316, de capacité 500 litres, classe d'efficacité énergétique C, de 670 mm de diamètre extérieur, 1911 mm de hauteur totale, 8 bar de pression de travail, avec serpentin en spirale annelé flexible de 4,42 m² de surface d'échange, isolation thermique en mousse rigide de polyuréthane injecté sans HCFC et finition extérieure avec recouvrement en PVC semi-rigide. (matériau) | 1.000 | 2487727.42 | 2487727.42 |
| mt37www060f | U | Clapet antipollution de laiton, avec tamis en acier inoxydable avec perforations de 0,5 mm de diamètre, avec filet de 1 1/4", pour une pression maximale de travail de 16 bar et une température maximale de 110°C. (matériau) | 1.000 | 15773.77 | 15773.77 |
| mt37www050e | U | Manchon antivibration, en caoutchouc, avec filet de 1 1/4", pour une pression maximale de travail de 10 bar. (matériau) | 4.000 | 31403.92 | 125615.68 |
| mt42www050 | U | Thermomètre bimétallique, diamètre de sphère de 100 mm, avec prise verticale, avec tube plongeur en 1/2", échelle de température de 0 à 120°C. (matériau) | 1.000 | 46214.53 | 46214.53 |
| mt37sve010d | U | Vanne à sphère en laiton nickelé à visser de 1". (matériau) | 2.000 | 10268.67 | 20537.34 |
| mt37sve010e | U | Vanne à sphère en laiton nickelé à visser de 1 1/4". (matériau) | 4.000 | 14177.81 | 56711.24 |
| mo005 | h | Compagnon professionnel III/CP2 installateur de climatisation. (main-d'œuvre) | 7.578 | 1876.04 | 14216.63 |
| mo104 | h | Ouvrier professionnel II/OP installateur de climatisation. (main-d'œuvre) | 7.578 | 1168.47 | 8854.67 |
| % | % | Frais de chantier des unités d'ouvrage | 2 % | 13632686.83 | 272653.74 |
|  |  | Coûts directs |  |  | 13905340.57 |
