# Vanne rectangulaire de surpression, avec fonction bypass, pour sortie non conduite vers le retour et un débit de 1400 m³/h, corps en aluminium, 400x200 mm, modèle BYRE040020 "AIRZONE"

- Propriété du fichier: CYPE INGENIEROS, S.A.
- Format: FIEBDC-3/2002
- Zone géographique: Côte d'Ivoire
- Coûts indirects: 3.00 %
- Frais généraux: 13.00 %
- Bénéfice: 6.00 %
- TVA: 18.00 %

## T Équipements techniques

### TV Climatisation et ventilation

#### TVZ Système multizone Airzone

**TVZ110** U Vanne rectangulaire de surpression, avec fonction bypass, pour sortie non conduite vers le retour et un débit de 1400 m³/h, corps en aluminium, 400x200 mm, modèle BYRE040020 "AIRZONE".
Fourniture et montage de vanne rectangulaire de surpression, avec fonction bypass, pour sortie non conduite vers le retour et un débit de 1400 m³/h, corps en aluminium, 400x200 mm, modèle BYRE040020 "AIRZONE", avec isolation thermique de mousse en caoutchouc, papillon d'aluminium et baguette et contrepoids en acier zingué. Comprend les accessoires de montage et les éléments de fixation. Totalement montée, connectée et testée.
Inclut: Mise en place et fixation. Connexion.
Critère de métré de projet: Nombre d'unités prévues, selon documentation graphique du Projet.
Critère de mesure de l'ouvrage: On mesurera le nombre d'unités réellement exécutées selon les spécifications du Projet.

| Code | U | Désignation | Quantité | Prix | Montant |
|---|---|---|---|---|---|
| mt42air810c | U | Vanne rectangulaire de surpression, avec fonction bypass, pour sortie non conduite vers le retour et un débit de 1400 m³/h, corps en aluminium, 400x200 mm, modèle BYRE040020 "AIRZONE", avec isolation thermique de mousse en caoutchouc, papillon d'aluminium et baguette et contrepoids en acier zingué. (matériau) | 1.000 | 55.34 | 55.34 |
| mo005 | h | Compagnon professionnel III/CP2 installateur de climatisation. (main-d'œuvre) | 0.255 | 1.57 | 0.40 |
| mo104 | h | Ouvrier professionnel II/OP installateur de climatisation. (main-d'œuvre) | 0.204 | 0.96 | 0.20 |
| % | % | Coûts directs complémentaires | 2 % | 55.94 | 1.12 |
|  |  | Coûts directs |  |  | 57.06 |
